# WC avec réservoir bas, en porcelaine sanitaire, "ROCA"

- Propriété du fichier: CYPE Ingenieros S.A.
- Format: FIEBDC-3/2016
- Logiciel: Générateur de prix de la construction. CYPE Ingenieros, S.A.
- Date: 08/11/2024
- Zone géographique: Cameroun
- Devise: XAF
- Coûts indirects: 3 %
- Frais généraux: 13 %
- Bénéfice: 6 %
- TVA: 19.25 %

## T Équipements techniques

### TB Équipements sanitaires

#### TBW WC et urinoirs

**TBW040** U WC avec réservoir bas, en porcelaine sanitaire, "ROCA".
Cuvette de WC à réservoir bas, en porcelaine sanitaire, modèle Meridian "ROCA", couleur Blanco, de 370x645x790 mm, avec chasse d'eau de WC, à rinçage double touche, de 360x140x355 mm, lunette et abattant de WC, à chute amortie. Comprend vanne de régulation, lien d'alimentation flexible et le silicone pour le scellement des joints.
Inclut: Implantation. Mise en place et fixation de l'appareil. Montage de la bonde. Connexion au réseau d'évacuation. Montage de la robinetterie. Connexion au réseau d'eau froide. Contrôle de son bon fonctionnement. Scellement des joints.
Critère pour le métré: Nombre d'unités prévues, selon documentation graphique du Projet.
Critère pour le mémoire: On mesurera le nombre d'unités réellement mises en place selon les spécifications du Projet.

| Code | U | Désignation | Quantité | Prix | Montant |
|---|---|---|---|---|---|
| mt30smr019a | U | Cuvette de WC à réservoir bas, en porcelaine sanitaire, modèle Meridian "ROCA", couleur Blanco, de 370x645x790 mm, avec jeu de fixation, selon NF EN 997. (matériau) | 1 | 159438.26 | 159438.260 |
| mt30smr021a | U | Chasse d'eau de WC, à rinçage double touche, en porcelaine sanitaire, modèle Meridian "ROCA", couleur Blanco, de 360x140x355 mm, avec jeu de mécanismes à rinçage double touche de 3/4,5 litres, selon NF EN 997. (matériau) | 1 | 159438.26 | 159438.260 |
| mt30smr022a | U | Lunette et abattant de WC, à chute amortie, modèle Meridian "ROCA", couleur Blanco. (matériau) | 1 | 106728.45 | 106728.450 |
| mt30smr500 | U | Coude pour évacuation verticale du WC, "ROCA", selon NF EN 997. (matériau) | 1 | 12969.23 | 12969.230 |
| mt30lla020 | U | Vanne de régulation de 1/2", pour WC, finition chromée. (matériau) | 1 | 19717.31 | 19717.310 |
| mt38tew010a | U | Tube flexible de 20 cm et de 1/2" de diamètre. (matériau) | 1 | 6799.07 | 6799.070 |
| mt30www005 | U | Cartouche de 300 ml de silicone acide monocomposant, fongicide, pour le scellement des joints en milieux humides. (matériau) | 0.012 | 6374.13 | 76.490 |
| mo008 | h | Compagnon professionnel III/CP2 plombier. (main-d'œuvre) | 1.365 | 1819.81 | 2484.041 |
| % | % | Frais de chantier des unités d'ouvrage | 2 % | 467651.111 | 9353.022 |
|  |  | Coûts directs |  |  | 477004.133 |

Déchets:
- pose: mt30www005 Cartouche de 300 ml de silicone acide monocomposant, fongicide, pour le scellement des joints en milieux humides; facteur de déchet 0.06

## Ressources

**mt30smr022a** U Lunette et abattant de WC, à chute amortie, modèle Meridian "ROCA", couleur Blanco
Données techniques: Coût énergétique 213.176 MJ; Émission de CO2 10.646 kg
Déchets:
- emballage: re150101 Emballages en papier et en carton. (composant de déchet); quantité 0.075 kg; Code CED 15 01 01; Masse de l'élément 1 kg; Volume 0.001333 m3

**mt30www005** U Cartouche de 300 ml de silicone acide monocomposant, fongicide, pour le scellement des joints en milieux humides
Données techniques: Coût énergétique 87.088 MJ; Émission de CO2 3.667 kg; Code CED 17 09 04; Masse de l'élément 0.45 kg; Volume 0.0003 m3
Déchets:
- emballage: re170203 Plastique. (composant de déchet); quantité 0.1 kg; Code CED 17 02 03; Masse de l'élément 1 kg; Volume 0.001667 m3
