# Réservoir de combustible liquide, enterré, en tôle d'acier

- Propriété du fichier: CYPE Ingenieros S.A.
- Format: FIEBDC-3/2016
- Logiciel: Générateur de prix de la construction. CYPE Ingenieros, S.A.
- Date: 08/11/2024
- Zone géographique: Cameroun
- Devise: XAF
- Coûts indirects: 3 %
- Frais généraux: 13 %
- Bénéfice: 6 %
- TVA: 19.25 %

## T Équipements techniques

### TC ECS et chauffage

#### TCQ Combustibles liquides

**TCQ150** U Réservoir de combustible liquide, enterré, en tôle d'acier.
Réservoir homologué de fioul, enterré, de tôle d'acier, à simple paroi, de capacité 1000 litres. Comprend indicateur de niveau, trappe de visite, éléments de protection selon la norme, le traitement extérieur par souffle SA 2 1/2 et finition avec une couche de résine de polyuréthane de 600 microns d'épaisseur. Totalement monté, connecté et testé. Ne comprend pas l'ouvrage civil, la prise de terre, ni l'équipement de protection cathodique.
Inclut: Mise en place du réservoir. Montage du couvercle amovible et de ses accessoires.
Critère pour le métré: Nombre d'unités prévues, selon documentation graphique du Projet.
Critère pour le mémoire: On mesurera le nombre d'unités réellement exécutées selon les spécifications du Projet.

| Code | U | Désignation | Quantité | Prix | Montant |
|---|---|---|---|---|---|
| mt38dep001aa | U | Réservoir homologué de combustible liquide, enterré, en tôle d'acier, à simple paroi, de 900 mm de diamètre et 1900 mm de longueur, avec une capacité de 1000 litres, selon NF EN 12285-1. Traitement extérieur: sablage SA 2 1/2 et finition via couche de résine de polyuréthane de 600 microns d'épaisseur. Comprend éléments de protection selon la norme. (matériau) | 1 | 1512521.78 | 1512521.780 |
| mt38dep006a | U | Indicateur de niveau avec sonde, pour réservoir de combustible liquide en tôle d'acier. (matériau) | 1 | 60056.64 | 60056.640 |
| mt38dep009a | U | Trappe de visite de 40x40 cm, pour inspection de réservoir de combustible liquide. (matériau) | 1 | 29805.44 | 29805.440 |
| mq04cag010a | h | Camion grue jusqu'à 6 t de charge maximale. (matériel) | 0.25 | 26811.19 | 6702.798 |
| mo004 | h | Compagnon professionnel III/CP2 chauffagiste. (main-d'œuvre) | 6.259 | 1819.81 | 11390.191 |
| mo103 | h | Ouvrier professionnel II/OP chauffagiste. (main-d'œuvre) | 6.259 | 1133.3 | 7093.325 |
| % | % | Frais de chantier des unités d'ouvrage | 2 % | 1627570.174 | 32551.403 |
|  |  | Coûts directs |  |  | 1660121.577 |

## Ressources

**mt38dep001aa** U Réservoir homologué de combustible liquide
Données techniques: Coût énergétique 1909.215 MJ; Émission de CO2 102.394 kg
Déchets:
- emballage: re150101 Emballages en papier et en carton. (composant de déchet); quantité 4.064 kg; Code CED 15 01 01; Masse de l'élément 1 kg; Volume 0.001333 m3

**mt38dep009a** U Trappe de visite de 40x40 cm, pour inspection de réservoir de combustible liquide
Données techniques: Coût énergétique 242.339 MJ; Émission de CO2 15.161 kg
Déchets:
- emballage: re150101 Emballages en papier et en carton; quantité 0.072 kg
