# Plan de travail en panneau aggloméré hydrofuge

- Propriété du fichier: CYPE Ingenieros S.A.
- Format: FIEBDC-3/2016
- Logiciel: Générateur de prix de la construction. CYPE Ingenieros, S.A.
- Date: 04/04/2024
- Zone géographique: Cameroun
- Devise: XAF
- Coûts indirects: 3 %
- Frais généraux: 13 %
- Bénéfice: 6 %
- TVA: 19.25 %

## T Équipements techniques

### TD Équipements pour cuisines et buanderies

#### TDP Plans de travail

**TDP020** U Plan de travail en panneau aggloméré hydrofuge.
Plan de travail de panneau aggloméré hydrofuge avec surface revêtue de Formica couleur crème ou blanche, partie inférieure remplie d'un matériau neutre et bord frontal à une seule feuille stratifiée de 350x62x3 cm, appuyé sur les meubles bas de cuisine dans lequel sera encastré l'évier. Comprend les ancrages, le scellement périmétrique au moyen d'un cordon de 5 mm d'épaisseur de scelleur élastique, réalisation d'ouverture, alèse, embellisseur et arrêts, parfaitement terminé.
Inclut: Implantation et tracé sur le parement de l'emplacement du plan de travail. Mise en place et fixation des éléments du support. Mise en place, ajustement et fixation du plan de travail sur les éléments support. Mise en place d'une plinthe périmétrique. Scellement et masticage des rencontres.
Critère pour le métré: Nombre d'unités prévues, selon documentation graphique du Projet. Les coins n'ont pas été dupliqués dans le métré de la longueur du plan de travail.
Critère pour le mémoire: On mesurera le nombre d'unités réellement exécutées selon les spécifications du Projet.

| Code | U | Désignation | Quantité | Prix | Montant |
|---|---|---|---|---|---|
| mt19ema010a | m | Plan de travail pour cuisine en panneau aggloméré hydrofuge, 62x3 cm, avec surface revêtue de Formica couleur crème ou blanche, partie inférieure remplie de matériau neutre et épaisseur frontale à une seule feuille stratifiée, comprend les alèses, les enjoliveurs et les arrêts. (matériau) | 3.5 | 44078.64 | 154275.240 |
| mt19ewa010i | U | Réalisation d'un vide, dans un plan de travail de panneau aggloméré. (matériau) | 1 | 13307.89 | 13307.890 |
| mt19ewa020 | U | Matériau auxiliaire pour fixation d'un plan de travail. (matériau) | 3.5 | 9025.18 | 31588.130 |
| mt32war010 | kg | Scelleur élastique en polyuréthane monocomposant pour joints. (matériau) | 0.047 | 9150.34 | 430.066 |
| mo017 | h | Compagnon professionnel III/CP2 menuisier bois. (main-d'œuvre) | 0.996 | 1752.42 | 1745.410 |
| mo058 | h | Ouvrier professionnel II/OP menuisier bois. (main-d'œuvre) | 1.168 | 1114.39 | 1301.608 |
| % | % | Frais de chantier des unités d'ouvrage | 2 % | 202648.344 | 4052.967 |
|  |  | Coûts directs |  |  | 206701.311 |

Déchets:
- pose: mt19ema010a; facteur de déchet 0.00844606
- pose: mt32war010 Scelleur élastique en polyuréthane monocomposant pour joints; facteur de déchet 0.03

## Ressources

**mt19ema010a** m Plan de travail pour cuisine en panneau aggloméré hydrofuge
Données techniques: Coût énergétique 343.688 MJ; Émission de CO2 4.744 kg; Code CED 17 02 01; Masse de l'élément 10.14 kg; Volume 0.009218 m3
Déchets:
- emballage: re170203 Plastique. (composant de déchet); quantité 0.101 kg; Code CED 17 02 03; Masse de l'élément 1 kg; Volume 0.001667 m3

**mt32war010** kg Scelleur élastique en polyuréthane monocomposant pour joints
Données techniques: Coût énergétique 144.209 MJ; Émission de CO2 7.002 kg; Code CED 17 09 04; Masse de l'élément 1 kg; Volume 0.000667 m3
Déchets:
- emballage: re150104 Emballages métalliques. (composant de déchet); quantité 0.003 kg; Code CED 15 01 04; Masse de l'élément 1 kg; Volume 0.001667 m3
