# Luminaire pour garage

- Propriété du fichier: CYPE Ingenieros S.A.
- Format: FIEBDC-3/2016
- Logiciel: Générateur de prix de la construction. CYPE Ingenieros, S.A.
- Date: 10/07/2023
- Zone géographique: Cameroun
- Devise: XAF
- Coûts indirects: 3 %
- Frais généraux: 13 %
- Bénéfice: 6 %
- TVA: 19.25 %

## T Équipements techniques

### TE Éclairage

#### TEI Équipements intérieurs

**TEI020** U Luminaire pour garage.
Luminaire, de 1294x110x113 mm pour 1 lampe fluorescente T5 de 28 W avec diffuseur en polyméthylméthacrylate (PMMA) résistant au rayonnement UV, corps en polyester renforcé de fibre de verre, réflecteur de tôle en acier galvanisé, finition peinte, de couleur blanche, ballast électronique et protection IP65. Installation sur la surface du plafond dans un garage. Comprend les lampes.
Inclut: Implantation. Montage, connexion et contrôle de son bon fonctionnement.
Critère pour le métré: Nombre d'unités prévues, selon documentation graphique du Projet.
Critère pour le mémoire: On mesurera le nombre d'unités réellement exécutées selon les spécifications du Projet.

| Code | U | Désignation | Quantité | Prix | Montant |
|---|---|---|---|---|---|
| mt34zum050aa | U | Luminaire, de 1294x110x113 mm pour 1 lampe fluorescente T5 de 28 W, avec diffuseur en polyméthylméthacrylate (PMMA) résistant au rayonnement UV, corps en polyester renforcé de fibre de verre, réflecteur de tôle en acier galvanisé, finition peinte, de couleur blanche, ballast électronique et protection IP65. (matériau) | 1 | 121544.97 | 121544.970 |
| mt34tuf010c | U | Tube fluorescent T5 de 28 W. (matériau) | 1 | 4724.98 | 4724.980 |
| mo003 | h | Compagnon professionnel III/CP2 électricien. (main-d'œuvre) | 0.341 | 1558.55 | 531.466 |
| mo102 | h | Ouvrier professionnel II/OP électricien. (main-d'œuvre) | 0.341 | 970.73 | 331.019 |
| % | % | Frais de chantier des unités d'ouvrage | 2 % | 127132.435 | 2542.649 |
|  |  | Coûts directs |  |  | 129675.084 |

## Ressources

**mt34zum050aa** U Luminaire, de 1294x110x113 mm pour 1 lampe fluorescente T5 de 28 W
Données techniques: Coût énergétique 85.504 MJ; Émission de CO2 4.173 kg
Déchets:
- emballage: re150101 Emballages en papier et en carton. (composant de déchet); quantité 0.153 kg; Code CED 15 01 01; Masse de l'élément 1 kg; Volume 0.001333 m3
- emballage: re170203 Plastique. (composant de déchet); quantité 0.077 kg; Code CED 17 02 03; Masse de l'élément 1 kg; Volume 0.001667 m3
