# Luminaire linéaire, avec lampe LED. Installation encastrée

- Propriété du fichier: CYPE Ingenieros S.A.
- Format: FIEBDC-3/2016
- Logiciel: Générateur de prix de la construction. CYPE Ingenieros, S.A.
- Date: 08/11/2024
- Zone géographique: Cameroun
- Devise: XAF
- Coûts indirects: 3 %
- Frais généraux: 13 %
- Bénéfice: 6 %
- TVA: 19.25 %

## T Équipements techniques

### TE Éclairage

#### TEI Équipements intérieurs

**TEI210** U Luminaire linéaire, avec lampe LED. Installation encastrée.
Luminaire linéaire de plafond, en tôle d'acier, finition thermo-émaillée, de couleur blanche finition mate, non réglable, de 26 W, alimentation à 220/240 V et 50-60 Hz, de 1200x166x67 mm, avec trois lampes LED LED830, température de couleur 3000 K, optique constitué de réflecteur recouvert avec aluminium vaporisé, finition très brillante, à rendement élevé, faisceau de lumière extensif 72°, cadre de recouvrement, taux d'éblouissement unifié inférieur à 19, indice de reproduction chromatique supérieure à 80, flux lumineux 2558 lumens, degré de protection IP40, avec kit de départ et de fin de ligne pour luminaire linéaire. Installation encastrée.
Critère d'évaluation économique: Le prix ne comprend pas les travaux auxiliaires de maçonnerie pour installations.
Inclut: Implantation. Montage, connexion et contrôle de son bon fonctionnement.
Critère pour le métré: Nombre d'unités prévues, selon documentation graphique du Projet.
Critère pour le mémoire: On mesurera le nombre d'unités réellement exécutées selon les spécifications du Projet.

| Code | U | Désignation | Quantité | Prix | Montant |
|---|---|---|---|---|---|
| mt34lle100a | U | Luminaire linéaire de plafond, en tôle d'acier, finition thermo-émaillée, de couleur blanche finition mate, non réglable, de 26 W, alimentation à 220/240 V et 50-60 Hz, de 1200x166x67 mm, avec trois lampes LED LED830, température de couleur 3000 K, optique constitué de réflecteur recouvert avec aluminium vaporisé, finition très brillante, à rendement élevé, faisceau de lumière extensif 72°, cadre de recouvrement, taux d'éblouissement unifié inférieur à 19, indice de reproduction chromatique supérieure à 80, flux lumineux 2558 lumens, degré de protection IP40, à encastrer. (matériau) | 1 | 269826.52 | 269826.520 |
| mt34lle101a | U | Kit de départ et de fin de ligne pour luminaire linéaire, avec barrettes de dominos. (matériau) | 1 | 7205.83 | 7205.830 |
| mo003 | h | Compagnon professionnel III/CP2 électricien. (main-d'œuvre) | 0.341 | 1819.81 | 620.555 |
| mo102 | h | Ouvrier professionnel II/OP électricien. (main-d'œuvre) | 0.341 | 1133.3 | 386.455 |
| % | % | Frais de chantier des unités d'ouvrage | 2 % | 278039.360 | 5560.787 |
|  |  | Coûts directs |  |  | 283600.147 |

## Ressources

**mt34lle100a** U Luminaire linéaire de plafond
Données techniques: Coût énergétique 830.476 MJ; Émission de CO2 50.159 kg
Déchets:
- emballage: re150101 Emballages en papier et en carton. (composant de déchet); quantité 0.7 kg; Code CED 15 01 01; Masse de l'élément 1 kg; Volume 0.001333 m3
- emballage: re170201 Bois. (composant de déchet); quantité 0.17 kg; Code CED 17 02 01; Masse de l'élément 1 kg; Volume 0.000909 m3
- emballage: re170203 Plastique. (composant de déchet); quantité 0.015 kg; Code CED 17 02 03; Masse de l'élément 1 kg; Volume 0.001667 m3
