# Démontage d'un poteau d'incendie

- Propriété du fichier: CYPE Ingenieros S.A.
- Format: FIEBDC-3/2016
- Logiciel: Générateur de prix de la construction. CYPE Ingenieros, S.A.
- Date: 04/04/2024
- Zone géographique: Cameroun
- Devise: XAF
- Coûts indirects: 3 %
- Frais généraux: 13 %
- Bénéfice: 6 %
- TVA: 19.25 %

## T Équipements techniques

### TI Protections contre les incendies

#### TID Dépose

**TID140** U Démontage d'un poteau d'incendie.
Démontage de poteau d'incendie de colonne sèche, avec des moyens manuels, sans détériorer les éléments constructifs auxquels elle peut être fixée, et chargement manuel dans le camion ou la benne.
Critère d'évaluation économique: Le prix comprend le démontage des accessoires.
Inclut: Démontage de l'élément. Obturation des conduites connectées à l'élément. Retrait et stockage du matériau démonté. Nettoyage des restes d'ouvrage. Chargement manuel du matériau démonté et des restes d'ouvrage dans le camion ou la benne.
Critère pour le métré: Nombre d'unités prévues, selon documentation graphique du Projet.
Critère pour le mémoire: On mesurera le nombre d'unités réellement démontées selon les spécifications du Projet.

| Code | U | Désignation | Quantité | Prix | Montant |
|---|---|---|---|---|---|
| mo008 | h | Compagnon professionnel III/CP2 plombier. (main-d'œuvre) | 0.626 | 1775.06 | 1111.188 |
| mo107 | h | Ouvrier professionnel II/OP plombier. (main-d'œuvre) | 0.626 | 1105.43 | 691.999 |
| % | % | Frais de chantier des unités d'ouvrage | 2 % | 1803.187 | 36.064 |
|  |  | Coûts directs |  |  | 1839.251 |

Déchets:
- démolition: ruo170405 Fer et acier. (composant de déchet); quantité 67.5 kg; Code CED 17 04 05; Masse de l'élément 1 kg; Volume 0.000476 m3
- démolition: ruo170904 Déchets mélangés de construction et de démolition distincts de ceux spécifiés dans les codes 17 09 01, 17 09 02 et 17 09 03. (composant de déchet); quantité 7.5 kg; Code CED 17 09 04; Masse de l'élément 1 kg; Volume 0.000667 m3
