# Extincteur portable de poussière chimique ABC polyvalente antibraise, avec pression incorporée, d'efficacité 34A-233B-C, avec 9 kg d'agent extincteur, placée dans armoire avec porte à vitrer

- Propriété du fichier: CYPE INGENIEROS, S.A.
- Format: FIEBDC-3/2002
- Zone géographique: Cameroun
- Coûts indirects: 3.00 %
- Frais généraux: 13.00 %
- Bénéfice: 6.00 %
- TVA: 19.25 %

**TIX010** U Extincteur portable de poussière chimique ABC polyvalente antibraise, avec pression incorporée, d'efficacité 34A-233B-C, avec 9 kg d'agent extincteur, placée dans armoire avec porte à vitrer.
Fourniture et mise en place d'extincteur portable de poussière chimique ABC polyvalente antibraise, avec pression incorporée, d'efficacité 34A-233B-C, avec 9 kg d'agent extincteur, avec manomètre et tuyau avec embout diffuseur. Comprend l'armoire avec porte à vitrer, une vitre incolore et les accessoires de montage.
Inclut: Implantation. Fixation de l'armoire au parement. Mise en place de l'extincteur dans l'armoire. Mise en place, montage, ajustement et fixation de la vitre.
Critère de métré de projet: Nombre d'unités prévues, selon documentation graphique du Projet.
Critère de mesure de l'ouvrage: On mesurera le nombre d'unités réellement mises en place selon les spécifications du Projet.

| Code | U | Désignation | Quantité | Prix | Montant |
|---|---|---|---|---|---|
| mt41ixi010b | U | Extincteur portable de poussière chimique ABC polyvalente antibraise, avec pression incorporée, d'efficacité 34A-233B-C, avec 9 kg d'agent extincteur, avec manomètre et tuyau avec embout diffuseur, selon NF EN 3. (matériau) | 1.000 | 65.43 | 65.43 |
| mt41ixw010b | U | Armoire métallique avec porte à vitrer, de 700x280x210 mm, pour extincteur à poudre de 6 à 12 kg. (matériau) | 1.000 | 84.96 | 84.96 |
| mt41ixw020 | m² | Vitre incolore de 4 mm d'épaisseur. (matériau) | 0.194 | 19.19 | 3.72 |
| mo113 | h | Ouvrier d'exécution I/OE1 construction. (main-d'œuvre) | 0.340 | 1.04 | 0.35 |
| % | % | Coûts directs complémentaires | 2 % | 154.46 | 3.09 |
|  |  | Coûts directs |  |  | 157.55 |
