# Bouton-poussoir encastré

- Propriété du fichier: CYPE Ingenieros S.A.
- Format: FIEBDC-3/2016
- Logiciel: Générateur de prix de la construction. CYPE Ingenieros, S.A.
- Date: 08/11/2024
- Zone géographique: Cameroun
- Devise: XAF
- Coûts indirects: 3 %
- Frais généraux: 13 %
- Bénéfice: 6 %
- TVA: 19.25 %

## T Équipements techniques

### TL Installations électriques

#### TLL Appareillage

**TLL130** U Bouton-poussoir encastré.
Bouton-poussoir, gamme basique, intensité assignée 10 AX, tension assignée 250 V, avec un contact NO, avec touche simple, de couleur blanche et plaque de finition 1 poste, de couleur blanche. Installation encastrée.
Critère d'évaluation économique: Le prix ne comprend pas la boîte d'encastrement pour appareillage.
Inclut: Montage, connexion et contrôle de son bon fonctionnement.
Critère pour le métré: Nombre d'unités prévues, selon documentation graphique du Projet.
Critère pour le mémoire: On mesurera le nombre d'unités réellement exécutées selon les spécifications du Projet.

| Code | U | Désignation | Quantité | Prix | Montant |
|---|---|---|---|---|---|
| mt33gbg400a | U | Bouton-poussoir à encastrer, gamme basique, intensité assignée 10 AX, tension assignée 250 V, avec un contact NO, selon EN 60669. (matériau) | 1 | 2720.48 | 2720.480 |
| mt33gbg405a | U | Touche simple, pour bouton-poussoir, gamme basique, de couleur blanche. (matériau) | 1 | 1434.43 | 1434.430 |
| mt33gbg950a | U | Plaque de finition 1 poste, gamme basique, de couleur blanche. (matériau) | 1 | 1648.78 | 1648.780 |
| mo003 | h | Compagnon professionnel III/CP2 électricien. (main-d'œuvre) | 0.216 | 1819.81 | 393.079 |
| % | % | Frais de chantier des unités d'ouvrage | 2 % | 6196.769 | 123.935 |
|  |  | Coûts directs |  |  | 6320.704 |
