# Mur en gabions composé de cage de 4x1x1 m en maille à triple torsion

- Propriété du fichier: CYPE INGENIEROS, S.A.
- Format: FIEBDC-3/2002
- Zone géographique: Cameroun
- Devise: XAF
- Coûts indirects: 3.00 %
- Frais généraux: 13.00 %
- Bénéfice: 6.00 %
- TVA: 19.25 %

## B Aménagements extérieurs

### BG Gros oeuvre

#### BGM Murs

**BGM020** m³ Mur en gabions composé de cage de 4x1x1 m en maille à triple torsion, hexagonale, de 50x70 mm, en fil de fer galvanisé de 2,00 mm de diamètre, remplie de pierre calcaire importée de granulométrie comprise entre 100 et 200 mm, placée avec une pelleteuse sur roues. Comprend les éléments d'étaiement nécessaires à son alignement et son aplomb, le câble en acier pour la fixation de la cage et les tubes en PVC pour drainage.
Mur en gabions composé de cage de 4x1x1 m en maille à triple torsion, hexagonale, de 50x70 mm, en fil de fer galvanisé de 2,00 mm de diamètre, remplie de pierre calcaire importée de granulométrie comprise entre 100 et 200 mm, placée avec une pelleteuse sur roues. Comprend les éléments d'étaiement nécessaires à son alignement et son aplomb, le câble en acier pour la fixation de la cage et les tubes en PVC pour drainage.
Inclut: Implantation. Préparation de la surface d'appui. Extension des cages. Attache des arêtes. Étaiement des côtés des cages. Disposition des tubes de drainage. Remplissage des cages. Fermeture et attache finale des cages. Désétaiement. Retrait du matériau excédent.
Critère de métré de projet: Volume mesuré sur la section théorique de calcul, selon documentation graphique du Projet.
Critère de mesure de l'ouvrage: On mesurera le volume théorique exécuté selon les spécifications du Projet.

| Code | U | Désignation | Quantité | Prix | Montant |
|---|---|---|---|---|---|
| mt07ame520i | U | Cage de 4x1x1 m en maille à triple torsion, hexagonale, de 50x70 mm, en fil de fer galvanisé de 2 mm de diamètre, pour gabion. (matériau) | 0.265 | 36758.42 | 9740.98 |
| mt50spr100a | m | Câble en acier de 2 mm de diamètre, pour la fixation de maille à triple torsion. (matériau) | 1.750 | 910.00 | 1592.50 |
| mt50spa052b | m | Grosse planche en bois de pin, de 20x7,2 cm. (matériau) | 0.300 | 3588.02 | 1076.41 |
| mt50spa101 | kg | Clous en acier. (matériau) | 0.075 | 1062.51 | 79.69 |
| mt36tie010da | m | Tube en PVC, série B, de 75 mm de diamètre et 3 mm d'épaisseur, avec extrémité évasée, selon NF EN 1329-1. (matériau) | 0.050 | 2729.84 | 136.49 |
| mt06psm010a | m³ | Pierre calcaire de granulométrie comprise entre 100 et 200 mm. (matériau) | 1.100 | 10197.73 | 11217.50 |
| mq01exn020a | h | Rétro-pelleteuse hydraulique sur pneus, de 105 kW. (matériel) | 0.330 | 20090.12 | 6629.74 |
| mq04cab010c | h | Camion à benne basculante de 12 t de charge, de 162 kW. (matériel) | 0.275 | 17411.44 | 4788.15 |
| mo041 | h | Compagnon professionnel III/CP2 VRD espaces publics. (main-d'œuvre) | 0.379 | 1047.01 | 396.82 |
| mo087 | h | Ouvrier professionnel II/OP VRD espaces publics. (main-d'œuvre) | 1.896 | 667.51 | 1265.60 |
| % | % | Frais de chantier des unités d'ouvrage | 2 % | 36923.88 | 738.48 |
|  |  | Coûts directs |  |  | 37662.36 |
