# Conteneur à chargement arrière en polyéthylène haute densité pour ramassage sélectif de papier et carton, de 770 l de capacité et 308 kg de charge maximale, de 794x1372x1300 mm, couleur bleue

- Propriété du fichier: CYPE INGENIEROS, S.A.
- Format: FIEBDC-3/2002
- Zone géographique: Cameroun
- Devise: XAF
- Coûts indirects: 3.00 %
- Frais généraux: 13.00 %
- Bénéfice: 6.00 %
- TVA: 19.25 %

## M Mobilier urbain

### MO Mobilier de propreté

#### MOC Conteneurs

**MOC010** U Conteneur à chargement arrière en polyéthylène haute densité pour ramassage sélectif de papier et carton, de 770 l de capacité et 308 kg de charge maximale, de 794x1372x1300 mm, couleur bleue.
Conteneur à chargement arrière en polyéthylène haute densité pour ramassage sélectif de papier et carton, de 770 l de capacité et 308 kg de charge maximale, de 794x1372x1300 mm, couleur bleue, résistant aux rayons ultraviolets, aux intempéries, aux solutions acides et aux alcalins, aux champignons et aux bactéries et aux détergents, pourvu de quatre roues de 200 mm de diamètre avec jantes en polypropylène et une couverture en caoutchouc massif sur axe électrozingué, anses auxiliaires, bandes réfléchissantes, pédale d'ouverture de couvercle et serrure.
Inclut: Décharge sur chantier. Montage.
Critère de métré de projet: Nombre d'unités prévues, selon documentation graphique du Projet.
Critère de mesure de l'ouvrage: On mesurera le nombre d'unités réellement exécutées selon les spécifications du Projet.

| Code | U | Désignation | Quantité | Prix | Montant |
|---|---|---|---|---|---|
| mt52muc010hggA | U | Conteneur à chargement arrière en polyéthylène haute densité pour ramassage sélectif de papier et carton, de 770 l de capacité et 308 kg de charge maximale, de 794x1372x1300 mm, couleur bleue, résistant aux rayons ultraviolets, aux intempéries, aux solutions acides et aux alcalins, aux champignons et aux bactéries et aux détergents, pourvu de quatre roues de 200 mm de diamètre avec jantes en polypropylène et une couverture en caoutchouc massif sur axe électrozingué, anses auxiliaires, bandes réfléchissantes, pédale d'ouverture de couvercle et serrure. Selon NF EN 840-2. (matériau) | 1.000 | 161419.84 | 161419.84 |
| mq04cag010a | h | Camion grue jusqu'à 6 t de charge maximale. (matériel) | 0.220 | 21433.78 | 4715.43 |
| mo087 | h | Ouvrier professionnel II/OP VRD espaces publics. (main-d'œuvre) | 0.253 | 667.51 | 168.88 |
| % | % | Frais de chantier des unités d'ouvrage | 2 % | 166304.15 | 3326.08 |
|  |  | Coûts directs |  |  | 169630.23 |
