# Parking pour vélos en fonte de fer modèle Sammy "SANTA & COLE", fixé à une base de béton BCN: CPJ-CEM II/A 32,5 - P - B 20 - 15/25 - E: 1 - NA - P 18-305

- Propriété du fichier: CYPE INGENIEROS, S.A.
- Format: FIEBDC-3/2002
- Zone géographique: Cameroun
- Devise: XAF
- Coûts indirects: 3.00 %
- Frais généraux: 13.00 %
- Bénéfice: 6.00 %
- TVA: 19.25 %

## M Mobilier urbain

### MS Potelets et parkings pour vélos

#### MSV Parkings pour vélos

**MSV040** U Parking pour vélos en fonte de fer modèle Sammy "SANTA & COLE", fixé à une base de béton BCN: CPJ-CEM II/A 32,5 - P - B 20 - 15/25 - E: 1 - NA - P 18-305.
Parking pour vélos modèle Sammy "SANTA & COLE", pour 2 vélos, en fonte de fer avec protection anti-oxydante et peinture de couleur noire, fixé à une base de béton BCN: CPJ-CEM II/A 32,5 - P - B 20 - 15/25 - E: 1 - NA - P 18-305. Comprend l'implantation, excavation manuelle du terrain, les éléments d'ancrage et la suppression et le nettoyage du matériau excédant.
Inclut: Implantation. Excavation. Bétonnage de la base d'appui. Montage. Suppression et nettoyage du matériau excédant.
Critère de métré de projet: Nombre d'unités prévues, selon documentation graphique du Projet.
Critère de mesure de l'ouvrage: On mesurera le nombre d'unités réellement exécutées selon les spécifications du Projet.

| Code | U | Désignation | Quantité | Prix | Montant |
|---|---|---|---|---|---|
| mt52asc050a | U | Parking pour vélos modèle Sammy "SANTA & COLE", pour 2 vélos, en fonte de fer avec protection anti-oxydante et peinture de couleur noire, y compris les boulons d'ancrage. (matériau) | 1.000 | 212502.07 | 212502.07 |
| mt10hmf040qaed | m³ | Béton non armé prêt à l'emploi BCN: CPJ-CEM II/A 32,5 - TP - B 20 - 15/25 - E: 1 - NA - P 18-305. (matériau) | 0.250 | 63367.56 | 15841.89 |
| mt09reh330 | kg | Mortier de résine époxy avec sable de silice, à durcissement rapide, pour remplissage des ancrages. (matériau) | 0.200 | 3293.85 | 658.77 |
| mo041 | h | Compagnon professionnel III/CP2 VRD espaces publics. (main-d'œuvre) | 0.632 | 1047.01 | 661.71 |
| mo087 | h | Ouvrier professionnel II/OP VRD espaces publics. (main-d'œuvre) | 0.632 | 667.51 | 421.87 |
| % | % | Frais de chantier des unités d'ouvrage | 2 % | 230086.31 | 4601.73 |
|  |  | Coûts directs |  |  | 234688.04 |
