# Bord métallique de pièces flexibles de tôle pliée en acier galvanisé de 16 à 20 microns

- Propriété du fichier: CYPE INGENIEROS, S.A.
- Format: FIEBDC-3/2002
- Zone géographique: Cameroun
- Coûts indirects: 3.00 %
- Frais généraux: 13.00 %
- Bénéfice: 6.00 %
- TVA: 19.25 %

## V Voiries

### VB Bordures et rigoles

#### VBA Acier

**VBA020** m Bord métallique de pièces flexibles de tôle pliée en acier galvanisé de 16 à 20 microns, de 150 mm de hauteur, 1,5 mm d'épaisseur, finition naturel, avec l'extrémité supérieure arrondie avec une largeur de 7 mm, disposées linéairement en se superposant, unies entre elles avec vis passantes ou autoformeuses en acier galvanisé, fixées au terrain avec piquets métalliques, pour délimiter des espaces et séparer des matériaux de revêtement.
Réalisation d'une bordure et d'une limite de revêtement via pièces flexibles de tôle pliée en acier galvanisé de 16 à 20 microns, de 150 mm de hauteur, 1,5 mm d'épaisseur, finition naturel, avec l'extrémité supérieure arrondie avec une largeur de 7 mm, disposées linéairement en se superposant, unies entre elles avec vis passantes ou autoformeuses en acier galvanisé, fixées au terrain avec piquets métalliques. Comprend l'implantation, l'excavation manuelle du terrain, les découpes, vis passantes ou autoformeuses en acier galvanisé, plaques de connexion, coins et piquets métalliques pour fixation au terrain, la résolution des assemblages entre pièces, la résolution des coins, le remblayage et le compactage du terrain contigu au bord déjà mis en place, le nettoyage et la suppression du matériau excédant.
Inclut: Préparation du terrain. Excavation de la tranchée. Introduction des pièces de bord dans la tranchée. Union entre pièces de bord. Résolution des coins. Remplissage de la tranchée et compactage du terrain. Nettoyage et suppression du matériau excédant.
Critère de métré de projet: Longueur moyenne selon documentation graphique du Projet.
Critère de mesure de l'ouvrage: On mesurera la longueur réellement exécutée selon les spécifications du Projet.

| Code | U | Désignation | Quantité | Prix | Montant |
|---|---|---|---|---|---|
| mt18bme030b | m | Bord métallique de pièces flexibles de tôle pliée en acier galvanisé de 16 à 20 microns, de 150 mm de hauteur, 1,5 mm d'épaisseur, finition naturel, avec l'extrémité supérieure arrondie avec une largeur de 7 mm, disposées linéairement en se superposant, unies entre elles avec vis passantes ou autoformeuses en acier galvanisé, fixées au terrain avec piquets métalliques, comprend vis passantes ou autoformeuses en acier galvanisé, plaques de connexion, coins et piquets métalliques pour fixation au terrain. (matériau) | 1.050 | 11.40 | 11.97 |
| mo040 | h | Compagnon professionnel III/CP2 VRD espaces publics. (main-d'œuvre) | 0.374 | 1.34 | 0.50 |
| % | % | Coûts directs complémentaires | 2 % | 12.47 | 0.25 |
|  |  | Coûts directs |  |  | 12.72 |
