# Marque routière transversale continue rétro-réfléchissante à sec, de 40 cm de largeur, réalisée avec une mélange de peinture alkyde de couleur blanche et microsphères de verre, appliquée manuellement

- Propriété du fichier: CYPE INGENIEROS, S.A.
- Format: FIEBDC-3/2002
- Zone géographique: Cameroun
- Coûts indirects: 3.00 %
- Frais généraux: 13.00 %
- Bénéfice: 6.00 %
- TVA: 19.25 %

## V Voiries

### VS Signalisation routière

#### VSH Signalisation horizontale

**VSH020** m Marque routière transversale continue rétro-réfléchissante à sec, de 40 cm de largeur, réalisée avec une mélange de peinture alkyde de couleur blanche et microsphères de verre, appliquée manuellement.
Marque routière transversale continue rétro-réfléchissante à sec, de 40 cm de largeur, réalisée avec une mélange de peinture alkyde de couleur blanche et microsphères de verre, appliquée manuellement, pour ligne de détention. Comprend le nettoyage et le prémarquage.
Inclut: Balayage avec une balayeuse mécanique. Prémarquage. Application manuelle du mélange.
Critère de métré de projet: Longueur moyenne selon documentation graphique du Projet.
Critère de mesure de l'ouvrage: On mesurera la longueur réellement exécutée selon les spécifications du Projet.

| Code | U | Désignation | Quantité | Prix | Montant |
|---|---|---|---|---|---|
| mt50mvh030a | kg | Peinture alkyde de couleur blanche, selon NF EN 1871. (matériau) | 0.290 | 3.74 | 1.08 |
| mt50mvh100a | kg | Microsphères de verre. (matériau) | 0.193 | 1.86 | 0.36 |
| mq11bar010 | h | Balayeuse remorquée avec moteur auxiliaire. (matériel) | 0.001 | 8.20 | 0.01 |
| mq08war010a | h | Machine manuelle, pour peinture de marques routières sur la chaussée. (matériel) | 0.005 | 19.96 | 0.10 |
| mo041 | h | Compagnon professionnel III/CP2 VRD espaces publics. (main-d'œuvre) | 0.018 | 1.71 | 0.03 |
| mo087 | h | Ouvrier professionnel II/OP VRD espaces publics. (main-d'œuvre) | 0.012 | 1.08 | 0.01 |
| % | % | Coûts directs complémentaires | 2 % | 1.59 | 0.03 |
|  |  | Coûts directs |  |  | 1.62 |
