# Garde-conteneur en bois

- Propriété du fichier: CYPE Ingenieros S.A.
- Format: FIEBDC-3/2016
- Logiciel: Générateur de prix de la construction. CYPE Ingenieros, S.A.
- Date: 09/11/2024
- Zone géographique: Cameroun
- Devise: XAF
- Coûts indirects: 3 %
- Frais généraux: 13 %
- Bénéfice: 6 %
- TVA: 19.25 %

## M Mobilier urbain

### MO Mobilier de propreté

#### MOC Conteneurs

**MOC040** U Garde-conteneur en bois.
Garde-benne en bois de pin Suède traité en autoclave, avec classe d'emploi 4 selon NF EN 335, de 2,10x1,95x2,20 m, avec couverture à un pan protégée avec une toile bitumineuse, le tout monté avec des ferrures, des chevilles à expansion et visserie galvanisée à chaud, cachée et protégée avec des caches-vis de sécurité, fixé par base métallique galvanisée de 15x15 cm avec profilé creux de 7x7 cm de section à une surface support.
Critère d'évaluation économique: Le prix ne comprend pas la surface support.
Inclut: Implantation. Montage. Suppression et nettoyage du matériau excédant.
Critère pour le métré: Nombre d'unités prévues, selon documentation graphique du Projet.
Critère pour le mémoire: On mesurera le nombre d'unités réellement exécutées selon les spécifications du Projet.

| Code | U | Désignation | Quantité | Prix | Montant |
|---|---|---|---|---|---|
| mt52muc050a | U | Garde-benne en bois de pin Suède traité en autoclave, avec classe d'emploi 4 selon NF EN 335, de 2,10x1,95x2,20 m, avec couverture à un pan protégée avec une toile bitumineuse, le tout monté avec des ferrures, des chevilles à expansion et visserie galvanisée à chaud, cachée et protégée avec des caches-vis de sécurité. (matériau) | 1 | 771909.42 | 771909.420 |
| mt52muc060a | U | Base métallique galvanisée de 15x15 cm avec profilé creux de 7x7 cm de section. (matériau) | 4 | 8678.45 | 34713.800 |
| mq04cag010a | h | Camion grue jusqu'à 6 t de charge maximale. (matériel) | 0.33 | 27339.99 | 9022.197 |
| mo087 | h | Ouvrier professionnel II/OP VRD espaces publics. (main-d'œuvre) | 3.755 | 1135.46 | 4263.652 |
| mo041 | h | Compagnon professionnel III/CP2 VRD espaces publics. (main-d'œuvre) | 3.755 | 1770.99 | 6650.067 |
| % | % | Frais de chantier des unités d'ouvrage | 2 % | 826559.136 | 16531.183 |
|  |  | Coûts directs |  |  | 843090.319 |
