# Revêtement de sol avec des dalles en pierre naturelle sur un lit de sable

- Propriété du fichier: CYPE Ingenieros S.A.
- Format: FIEBDC-3/2016
- Logiciel: Générateur de prix de la construction. CYPE Ingenieros, S.A.
- Date: 09/11/2024
- Zone géographique: Cameroun
- Devise: XAF
- Coûts indirects: 3 %
- Frais généraux: 13 %
- Bénéfice: 6 %
- TVA: 19.25 %

## V Voiries

### VP Revêtement de sols extérieurs

#### VPA Pavés et dalles

**VPA060** m² Revêtement de sol avec des dalles en pierre naturelle sur un lit de sable.
Fourniture et mise en place d'un revêtement de sol pour usage extérieur dans zones piétonnes et rues résidentielles, de dalles de pièces régulières de calcaire de Silos de 60x40x2 cm, finition sciée, pose sur lit de sable de 0 à 5 mm de diamètre, de 3 cm d'épaisseur; disposant de joints de largeur supérieure ou égale à 8 mm; pour son jointoiement postérieur avec sable siliceux de taille 0/2 mm. Comprend les joints de dilatation et les joints structuraux, les découpes à réaliser pour les ajuster aux bords du confinement ou aux intrusions existant dans le revêtement, le nettoyage du revêtement et des joints.
Inclut: Implantation des guides et des niveaux. Étendu sur le lit de sable. Mise en place individuelle, à coup de maillet, des pièces. Réalisation des joints et des rencontres. Nettoyage du revêtement et des joints. Remplissage des joints avec un sable sec, par brossage. Suppression du matériau excédant de la surface, par balayage.
Critère pour le métré: Surface mesurée en projection horizontale, selon documentation graphique du Projet. Les découpes n'ont pas été prises en compte en tant que coefficient d'influence pour augmenter la mesure chaque fois qu'a été considéré, dans la décomposition, le pourcentage général de casses.
Critère pour le mémoire: On mesurera, en projection horizontale, la surface réellement exécutée selon les spécifications du Projet.

| Code | U | Désignation | Quantité | Prix | Montant |
|---|---|---|---|---|---|
| mt01ara010a | m³ | Sable avec granulométrie de 0 à 5 mm de diamètre, propre. (matériau) | 0.03 | 9602.5 | 288.075 |
| mt18bpn011aa | m² | Pièces de calcaire de Silos, de 60x40x2 cm, finition sciée, selon NF EN 1341. (matériau) | 1.05 | 23009.67 | 24160.154 |
| mt01arp020a | kg | Sable naturel, fin et sec, de 2 mm de taille maximale, exempt de sels nuisibles, présenté en sacs. (matériau) | 1 | 235.02 | 235.020 |
| mo041 | h | Compagnon professionnel III/CP2 VRD espaces publics. (main-d'œuvre) | 0.501 | 1770.99 | 887.266 |
| mo087 | h | Ouvrier professionnel II/OP VRD espaces publics. (main-d'œuvre) | 0.701 | 1135.46 | 795.957 |
| % | % | Frais de chantier des unités d'ouvrage | 2 % | 26366.472 | 527.329 |
|  |  | Coûts directs |  |  | 26893.801 |

Déchets:
- pose: mt01ara010a Sable avec granulométrie de 0 à 5 mm de diamètre, propre; facteur de déchet 0.003
- pose: mt18bpn011aa Pièces de calcaire de Silos, de 60x40x2 cm, finition sciée, selon NF EN 1341; facteur de déchet 0.0385
- pose: mt01arp020a Sable naturel, fin et sec, de 2 mm de taille maximale, exempt de sels nuisibles, présenté en sacs; facteur de déchet 0.003

## Ressources

**mt01ara010a** m³ Sable avec granulométrie de 0 à 5 mm de diamètre, propre
Données techniques: Coût énergétique 146.250 MJ; Émission de CO2 7.800 kg; Code CED 01 04 09; Masse de l'élément 1950 kg; Volume 1.21875 m3

**mt18bpn011aa** m² Pièces de calcaire de Silos, de 60x40x2 cm, finition sciée, selon NF EN 1341
Données techniques: Coût énergétique 77.798 MJ; Émission de CO2 1.715 kg; Code CED 01 04 13; Masse de l'élément 41.9 kg; Volume 0.027933 m3
Déchets:
- emballage: re170201 Bois. (composant de déchet); quantité 0.031 kg; Code CED 17 02 01; Masse de l'élément 1 kg; Volume 0.000909 m3
- emballage: re170203 Plastique. (composant de déchet); quantité 0.02 kg; Code CED 17 02 03; Masse de l'élément 1 kg; Volume 0.001667 m3

**mt01arp020a** kg Sable naturel, fin et sec, de 2 mm de taille maximale, exempt de sels nuisibles, présenté en sacs
Données techniques: Coût énergétique 0.075 MJ; Émission de CO2 0.004 kg; Code CED 01 04 09; Masse de l'élément 1 kg; Volume 0.000625 m3
