# Station d'épuration biologique des eaux résiduelles

- Propriété du fichier: CYPE INGENIEROS, S.A.
- Format: FIEBDC-3/2002
- Zone géographique: Cameroun
- Coûts indirects: 0.03 %
- Frais généraux: 13.00 %
- Bénéfice: 6.00 %
- TVA: 19.25 %

## A VRD et aménagements extérieurs

### AA Assainissement

#### AAE Épuration des eaux

**AAE010** U Station d'épuration biologique des eaux résiduelles, technologie VFL, capacité pour 10 à 30 utilisateurs (H.E.), charge moyenne de matière organique contaminante (DBO5) de 1,5 kg/jour et débit maximum d'eau épurée de 3750 litres/jour.
Fourniture et installation de station d'épuration biologique des eaux résiduelles, technologie VFL, capacité pour 10 à 30 utilisateurs (H.E.), charge moyenne de matière organique contaminante (DBO5) de 1,5 kg/jour et débit maximum d'eau épurée de 3750 litres/jour, équipée d'un réacteur biologique type AT et un compresseur. Totalement installée et en fonctionnement, sans inclure l'excavation, le nivellement ni le remblai arrière.
Inclut: Implantation. Mise en place de la station d'épuration. Connecté aux réseaux de conduction d'eau, d'assainissement et électrique. Mise en marche.
Critère de métré de projet: Nombre d'unités prévues, selon documentation graphique du Projet.
Critère de mesure de l'ouvrage: On mesurera le nombre d'unités réellement exécutées selon les spécifications du Projet.

| Code | U | Désignation | Quantité | Prix | Montant |
|---|---|---|---|---|---|
| mt46edb010g | U | Station d'épuration biologique des eaux résiduelles, technologie VFL, capacité pour 10 à 30 utilisateurs (H.E.), charge moyenne de matière organique contaminante (DBO5) de 1,5 kg/jour et débit maximum d'eau épurée de 3750 litres/jour, équipée d'un réacteur biologique type AT et un compresseur, selon NF EN 12566-3. (matériau) | 1.000 | 17743.95 | 17743.95 |
| mq04cag010a | h | Camion grue de jusqu'à 6 t. (matériel) | 0.681 | 33.03 | 22.49 |
| mo007 | h | Compagnon professionnel III/CP2 plombier. (main-d'œuvre) | 6.796 | 1.39 | 9.45 |
| mo099 | h | Ouvrier professionnel II/OP plombier. (main-d'œuvre) | 6.796 | 0.81 | 5.50 |
| mo002 | h | Compagnon professionnel III/CP2 électricien. (main-d'œuvre) | 2.718 | 1.39 | 3.78 |
| mo094 | h | Ouvrier professionnel II/OP électricien. (main-d'œuvre) | 2.718 | 0.81 | 2.20 |
| % | % | Coûts directs complémentaires | 2 % | 17787.37 | 355.75 |
|  |  | Coûts directs |  |  | 18143.12 |
