# Portail en clôture

- Propriété du fichier: CYPE INGENIEROS, S.A.
- Format: FIEBDC-3/2002
- Zone géographique: Cameroun
- Devise: XAF
- Coûts indirects: 3.00 %
- Frais généraux: 13.00 %
- Bénéfice: 6.00 %
- TVA: 19.25 %

## A VRD et aménagements extérieurs

### AL Clôtures et divisions

#### ALP Portails

**ALP010** U Portail en clôture.
Portail de tôle en acier galvanisé, finition laquée, à un vantail battant, dimensions 300x200 cm, profilés rectangulaires en cadre socle réalisé avec tôle nervurée de 1,2 mm d'épaisseur à deux faces, pour accès de véhicules. Ouverture manuel. Comprend les charnières et les ancrages métalliques latéraux des châssis, l'armature porteuse du portail et la pose sur l'ouvrage, les éléments d'ancrage, les ferrures de sûreté et de fermeture, la finition avec impression antioxydante et les accessoires.
Inclut: Implantation. Mise en place et montage du poteau de fixation. Installation du portail. Coulage du béton. Montage du système d'ouverture. Montage du système d'actionnement. Révision et graissage des mécanismes.
Critère pour le métré: Nombre d'unités prévues, selon documentation graphique du Projet.
Critère pour le mémoire: On mesurera le nombre d'unités réellement exécutées selon les spécifications du Projet.

| Code | U | Désignation | Quantité | Prix | Montant |
|---|---|---|---|---|---|
| mt10hmf040qahd | m³ | Béton non armé prêt à l'emploi BCN: CPJ-CEM II/A 32,5 - TP - B 25 - 15/25 - E: 1 - NA - P 18-305. (matériau) | 0.090 | 75244.96 | 6772.05 |
| mt08aaa010a | m³ | Eau. (matériau) | 0.012 | 1094.14 | 13.13 |
| mt01arg005a | t | Sable de carrière, pour mortier confectionné sur le chantier. (matériau) | 0.098 | 11830.84 | 1159.42 |
| mt08cem000a | kg | Ciment gris en sacs. (matériau) | 15.000 | 79.51 | 1192.65 |
| mt26vpc010a | m² | Porte grillagée métallique de clôture extérieure, pour accès de véhicules, un vantail battant, en tôle d'acier galvanisé, finition laquée avec charnières ou ancrages métalliques latéraux des châssis, armature porteuse du portail, éléments d'ancrage, ferrures de sécurité et de fermeture, finition avec impression antioxydante et accessoires. Selon NF EN 13241-1. (matériau) | 6.000 | 304693.66 | 1828161.96 |
| mq06hor010 | h | Bétonnière électrique avec une capacité de gâchage de 160 l. (matériel) | 0.049 | 1670.13 | 81.84 |
| au00auh040 |  | Vibreur de béton, électrique. | 1.000 | 0.00 | 0.00 |
| mo041 | h | Compagnon professionnel III/CP2 VRD espaces publics. (main-d'œuvre) | 4.172 | 1770.99 | 7388.57 |
| mo087 | h | Ouvrier professionnel II/OP VRD espaces publics. (main-d'œuvre) | 4.779 | 1135.46 | 5426.36 |
| mo018 | h | Compagnon professionnel III/CP2 menuisier PVC et métal. (main-d'œuvre) | 1.365 | 1794.20 | 2449.08 |
| mo059 | h | Ouvrier professionnel II/OP menuisier PVC et métal. (main-d'œuvre) | 1.365 | 1137.62 | 1552.85 |
| % | % | Frais de chantier des unités d'ouvrage | 2 % | 1854197.91 | 37083.96 |
|  |  | Coûts directs |  |  | 1891281.87 |
