# Store vénitien extérieur

- Propriété du fichier: CYPE INGENIEROS, S.A.
- Format: FIEBDC-3/2002
- Zone géographique: Cameroun
- Devise: XAF
- Coûts indirects: 3.00 %
- Frais généraux: 13.00 %
- Bénéfice: 6.00 %
- TVA: 19.25 %

## E Enveloppe et finition extérieure

### EF Fermetures et protections solaires

#### EFS Stores

**EFS040** U Store vénitien extérieur.
Store vénitien extérieur en aluminium, de 600 mm de largeur et de 1000 mm de hauteur, avec lames orientables profilées de 50 mm en aluminium résistant à la corrosion de couleur blanche, coffre supérieur en aluminium de 57x52 cm de section et guides de câbles gainés, actionnement manuel via manivelle fixe avec manoeuvre depuis l'extérieur, du côté droit; fixé sur le linteau avec des ancrages mécaniques. Comprend ferrures et les accessoires.
Inclut: Implantation. Ancrage au parement des élément de fixation. Montage du store vénitien. Montage des accessoires de l'actionnement.
Critère pour le métré: Nombre d'unités prévues, selon documentation graphique du Projet.
Critère pour le mémoire: On mesurera le nombre d'unités réellement exécutées selon les spécifications du Projet.

| Code | U | Désignation | Quantité | Prix | Montant |
|---|---|---|---|---|---|
| mt44vem010aaaa | U | Store vénitien extérieur en aluminium, de 600 mm de largeur et de 1000 mm de hauteur, avec lames orientables profilées de 50 mm en aluminium résistant à la corrosion de couleur blanche, coffre supérieur en aluminium de 57x52 cm de section et guides de câbles gainés, y compris les ancrages mécaniques pour la fixation au support. (matériau) | 1.000 | 224233.43 | 224233.43 |
| mt44vem020a | U | Manivelle fixe pour manoeuvre depuis l'extérieur, du côté droit. (matériau) | 1.000 | 8243.88 | 8243.88 |
| op00tal010 |  | Perceuse. | 1.000 | 0.00 | 0.00 |
| mo011 | h | Compagnon professionnel III/CP2 monteur. (main-d'œuvre) | 1.978 | 1899.84 | 3757.88 |
| mo080 | h | Ouvrier professionnel II/OP monteur. (main-d'œuvre) | 2.968 | 1185.16 | 3517.55 |
| % | % | Frais de chantier des unités d'ouvrage | 2 % | 239752.74 | 4795.05 |
|  |  | Coûts directs |  |  | 244547.79 |
