# Pilastre préfabriquée en béton pour balustrade de section carrée de 25x25x70 cm, avec arrêt en forme de boule

- Propriété du fichier: CYPE INGENIEROS, S.A.
- Format: FIEBDC-3/2002
- Zone géographique: Cameroun
- Coûts indirects: 3.00 %
- Frais généraux: 13.00 %
- Bénéfice: 6.00 %
- TVA: 19.25 %

## E Enveloppe et finition extérieure

### EG Garde-corps et murets

#### EGG Garde-corps

**EGG080** U Pilastre préfabriquée en béton pour balustrade de section carrée de 25x25x70 cm, avec arrêt en forme de boule.
Fourniture et montage préfabriquée en béton pour balustrade de section carrée de 25x25x70 cm, placée dans des murs avec du mortier de ciment et de chaux, confectionné sur chantier, dosage 1:1:7. Comprend l'arrêt en forme de boule de 30x30x35 cm, l'implantation, le nivellement, le jointoiement et le nettoyage.
Inclut: Nettoyage et préparation du bord de l'appui. Implantation, présentation et montage à sec des pièces. Mise en place des pièces d'arrêt. Jointoiement et profilage des joints avec du mortier de ciment.
Critère de métré de projet: Nombre d'unités prévues, selon documentation graphique du Projet.
Critère de mesure de l'ouvrage: On mesurera le nombre d'unités réellement exécutées selon les spécifications du Projet.

| Code | U | Désignation | Quantité | Prix | Montant |
|---|---|---|---|---|---|
| mt20bhp040a | U | Poteau carré préfabriqué en béton blanc pour balustrade, 25x25x70 cm, base comprise. (matériau) | 1.000 | 33.52 | 33.52 |
| mt20bhp060i | U | Arrêt boule préfabriqué en béton blanc pour pilastre de balustrade, 30x30x35 cm. (matériau) | 1.000 | 8.72 | 8.72 |
| mt08aaa010a | m³ | Eau. (matériau) | 0.006 | 1.50 | 0.01 |
| mt01arg005a | t | Sable de carrière, pour mortier préparé sur chantier. (matériau) | 0.002 | 16.06 | 0.03 |
| mt08cem041a | kg | Ciment blanc en sacs. (matériau) | 0.250 | 0.15 | 0.04 |
| mt08cal020a | kg | Chaux aérée CL-90, en sacs, selon NF EN 459-1. (matériau) | 0.250 | 0.21 | 0.05 |
| mq06hor010 | h | Bétonnière. (matériel) | 0.006 | 1.14 | 0.01 |
| op00amo010 |  | Rectifieuse ou scie radiale. | 1.000 | 0.00 | 0.00 |
| mo020 | h | Compagnon professionnel III/CP2 VRD espaces privés. (main-d'œuvre) | 0.258 | 1.71 | 0.44 |
| mo113 | h | Ouvrier d'exécution I/OE1 VRD espaces privés. (main-d'œuvre) | 0.268 | 1.04 | 0.28 |
| % | % | Coûts directs complémentaires | 2 % | 43.10 | 0.86 |
|  |  | Coûts directs |  |  | 43.96 |
