# Isolation thermique horizontale des dallages en contact avec le terrain constituée de panneau rigide en polystyrène extrudé Polyfoam C4 LJ 1250 "KNAUF INSULATION"

- Propriété du fichier: CYPE INGENIEROS, S.A.
- Format: FIEBDC-3/2002
- Zone géographique: Cameroun
- Coûts indirects: 3.00 %
- Frais généraux: 13.00 %
- Bénéfice: 6.00 %
- TVA: 19.25 %

## E Enveloppe et finition extérieure

### EI Isolation extérieure

#### EIL Isolation sous dallages

**EIL010** m² Isolation thermique horizontale des dallages en contact avec le terrain constituée de panneau rigide en polystyrène extrudé Polyfoam C4 LJ 1250 "KNAUF INSULATION", à surface lisse et usinage latéral à demi-bois, de 600x1250 mm et 140 mm d'épaisseur, résistance à la compression >= 300 kPa, résistance thermique 3,65 m²K/W, conductivité thermique 0,036 W/(mK), mis en place à la base de la chape, recouvert d'un film en polyéthylène de 0,2 mm d'épaisseur, préparé pour recevoir un chape de mortier ou de béton (non compris dans ce prix).
Fourniture et mise en place d'une isolation thermique horizontale de dallages en contact avec le terrain, constituée de panneau rigide en polystyrène extrudé Polyfoam C4 LJ 1250 "KNAUF INSULATION", à surface lisse et usinage latéral à demi-bois, de 600x1250 mm et 140 mm d'épaisseur, résistance à la compression >= 300 kPa, résistance thermique 3,65 m²K/W, conductivité thermique 0,036 W/(mK) et d'un film en polyéthylène placé sur l'isolant à la façon d'une couche séparatrice, préparée pour recevoir un dallage de mortier ou de béton (non compris dans ce prix). Comprend la préparation de la surface support et la découpe de l'isolant.
Inclut: Nettoyage et préparation de la surface support. Préparation de l'isolation. Mise en place de l'isolation sur le terrain. Mise en place du film en polyéthylène.
Critère de métré de projet: Surface mesurée selon documentation graphique du Projet.
Critère de mesure de l'ouvrage: On mesurera la surface réellement exécutée selon les spécifications du Projet.

| Code | U | Désignation | Quantité | Prix | Montant |
|---|---|---|---|---|---|
| mt16pki010Kl | m² | Panneau rigide en polystyrène extrudé Polyfoam C4 LJ 1250 "KNAUF INSULATION", selon NF EN 13164, à surface lisse et usinage latéral à demi-bois, de 600x1250 mm et 140 mm d'épaisseur, résistance thermique 3,65 m²K/W, conductivité thermique 0,036 W/(mK), 300 kPa de résistance à la compression, coefficient de résistance à la diffusion de la vapeur d'eau 150, chaleur spécifique 1400 J/kgK, Euroclasse E de réaction au feu; d'application dans murs enterrés, dallages en contact avec le terrain, couvertures inversées avec trafic piéton et en toitures inclinées sous tuiles placées sur des lambourdes. (matériau) | 1.100 | 27.40 | 30.14 |
| mt17poa010d | m² | Film de polyéthylène de 0,2 mm d'épaisseur et 184 g/m² de masse superficielle. (matériau) | 1.100 | 0.50 | 0.55 |
| mt16aaa030 | m | Ruban auto-adhésif pour le scellage des joints. (matériau) | 0.400 | 0.40 | 0.16 |
| mo053 | h | Compagnon professionnel III/CP2 poseur d'isolants rigides ou flexibles. (main-d'œuvre) | 0.190 | 1.39 | 0.26 |
| mo099 | h | Ouvrier professionnel II/OP poseur d'isolants rigides ou flexibles. (main-d'œuvre) | 0.190 | 0.81 | 0.15 |
| % | % | Coûts directs complémentaires | 2 % | 31.26 | 0.63 |
|  |  | Coûts directs |  |  | 31.89 |
