# Toiture inclinée avec une pente moyenne de 60%

- Propriété du fichier: CYPE INGENIEROS, S.A.
- Format: FIEBDC-3/2002
- Zone géographique: Cameroun
- Coûts indirects: 0.03 %
- Frais généraux: 13.00 %
- Bénéfice: 6.00 %
- TVA: 19.25 %

## E Enveloppe et finition extérieure

### EU Couvertures de toitures inclinées

#### EUA Ardoises

**EUA010** m² Toiture inclinée avec une pente moyenne de 60%, composée de: formation des pentes: brique creuse en terre cuite (súper mahón), à revêtir, 50x20x4 cm sur cloisons allégées de 100 cm de hauteur moyenne; imperméabilisation: membrane imperméabilisante monocouche fixée, constituée d'écran de bitume modifié avec un élastomère SBS, LBM(SBS)-30/FP (160); couverture: ardoise pour plafonner en pièces rectangulaires, sur lambourdes en bois.
Réalisation d'une toiture inclinée avec une pente moyenne de 60%, composée des éléments suivants: RÉALISATION DES PENTES: brique creuse en terre cuite (súper mahón), à revêtir, 50x20x4 cm, appuyée sur cloisons allégées de brique creuse en terre cuite, mis en place avec un mortier de ciment M-5 avec une guide supérieure du même mortier, avec une hauteur moyenne de 100 cm, contreventés tous les 2 m environ, le tout sur plancher en béton (non compris dans ce prix); IMPERMÉABILISATION: membrane imperméabilisante monocouche fixée, constituée d'écran de bitume modifié avec un élastomère SBS, LBM(SBS)-30/FP (160), avec une armature de feutre de polyester non tissé de 160 g/m², de surface non protégée, totalement adhérée au support avec impression asphaltique, type EA; COUVERTURE: ardoise pour plafonner en pièces rectangulaires, 32x22 cm, de deuxième qualité, épaisse 3 à 4 mm, placée sur trois épaisseurs, et fixée sur des liteaux en bois de pin de 42x27 mm de section, disposés par rangées parallèles à l'avant-toit. Comprend les pièces faîtières, les noues et les arêtiers, les arrêts de tôle galvanisée de 25 cm de développement, les pièces de ventilation en toiture, les gouttières et les pièces spéciales pour la réalisation des faîtages et des arêtes avec des doublages métalliques et des finitions en ardoise, les avant-toits, le doublage de la première rangée et les rives.
Inclut: Nettoyage de la partie supérieure du plancher. Implantation et tracés des noues, faîtages, raccords et joints. Formation des cloisons périmétriques avec des pièces céramiques. Réalisation des cloisons allégées. Talochage de l'arrêt des cloisons allégées pour réception du panneau. Mise en place des bandes de papier sur l'épaisseur d'appui de la planche sur les cloisons allégées. Mise en place des pièces céramiques formant le panneau. Nettoyage et préparation du support. Impression. Mise en place de la membrane. Situation et fixation du lattis à intervalles réguliers. Mise en place, par clouage, des pièces pour plafonner. Réalisation des arrêts.
Critère de métré de projet: Surface du pan mesurée en grandeur réelle, selon documentation graphique du Projet, sans prendre en compte le recouvrement correspondant de l'ardoise. Comprend la formation des faîtages, des noues, des rives et des bords libres. Ne comprend pas la formation des noues, des rives décoratives ou les rencontres de pans avec des parements verticaux, des cheminées, des fenêtres ou des conduits de ventilation.
Critère de mesure de l'ouvrage: On mesurera, en grandeur réelle, la surface réellement exécutée selon les spécifications du Projet, sans prendre en compte le recouvrement correspondant de la tuile. Comprend la formation des faîtages, des noues, des rives et des bords libres. Ne comprend pas la formation des noues, des rives décoratives ou les rencontres de pans avec des parements verticaux, des cheminées, des fenêtres ou des conduits de ventilation.

| Code | U | Désignation | Quantité | Prix | Montant |
|---|---|---|---|---|---|
| mt04lcc010c | U | Brique creuse en terre cuite (tochana), à revêtir, 29x14x9 cm, selon NF EN 771-1. (matériau) | 52.035 | 0.19 | 9.89 |
| mt09mor010c | m³ | Mortier de ciment CEM II/B-P 32,5 N type M-5, confectionné sur site avec 250 kg/m³ de ciment et une proportion en volume 1/6. (matériau) | 0.025 | 115.30 | 2.88 |
| mt04lcg010a | U | Brique creuse en terre cuite (súper mahón), à revêtir, 50x20x4 cm, selon NF EN 771-1. (matériau) | 10.900 | 0.22 | 2.40 |
| mt14iea020a | kg | Impression asphaltique, type EA. (matériau) | 0.300 | 1.93 | 0.58 |
| mt14lba010b | m² | Écran de bitume modifié avec un élastomère SBS, NF EN 13707, LBM(SBS)-30/FP (160), avec une armature de feutre de polyester non tissé de 160 g/m², de surface non protégée. (matériau) | 1.100 | 6.76 | 7.44 |
| mt13blw010d | m | Liteau en bois de pin galicien traité ou pin rouge, 42x27 mm, qualité VI. (matériau) | 6.810 | 0.63 | 4.29 |
| mt13eag023 | U | Clou en acier pour fixation d'un liteau en bois au support en béton ou en mortier. (matériau) | 10.620 | 0.09 | 0.96 |
| mt13piz100d | m² | Ardoise pour plafonner en pièces rectangulaires, 32x22 cm, de deuxième qualité, épaisse 3 à 4 mm, selon NF EN 12326-1. (matériau) | 1.090 | 10.55 | 11.50 |
| mt13piz050 | kg | Éléments de fixation en acier inoxydable (clous, crochets, pointes, etc.). (matériau) | 0.460 | 4.62 | 2.13 |
| mt13piz051 | U | Pièce de ventilation en tôle galvanisée. (matériau) | 0.050 | 8.52 | 0.43 |
| mt13piz053b | m² | Lame de zinc naturel de 0,65 mm d'épaisseur, en bobine. (matériau) | 0.192 | 15.95 | 3.06 |
| mo019 | h | Compagnon professionnel III/CP2 VRD espaces privés. (main-d'œuvre) | 1.165 | 1.34 | 1.56 |
| mo072 | h | Ouvrier professionnel II/OP VRD espaces privés. (main-d'œuvre) | 1.165 | 0.81 | 0.94 |
| mo028 | h | Compagnon professionnel III/CP2 poseur de lames imperméabilisantes. (main-d'œuvre) | 0.434 | 1.34 | 0.58 |
| mo062 | h | Ouvrier professionnel II/OP poseur de lames imperméabilisantes. (main-d'œuvre) | 0.434 | 0.81 | 0.35 |
| mo035 | h | Compagnon professionnel III/CP2 couvreur spécialisé en ardoise. (main-d'œuvre) | 0.604 | 1.34 | 0.81 |
| mo069 | h | Ouvrier professionnel II/OP couvreur spécialisé en ardoise. (main-d'œuvre) | 0.604 | 0.81 | 0.49 |
| % | % | Coûts directs complémentaires | 2 % | 50.29 | 1.01 |
|  |  | Coûts directs |  |  | 51.30 |
