# Isolation acoustique au bruit aérien dans une contrecloison avec des plaques (non comprise dans ce prix)

- Propriété du fichier: CYPE INGENIEROS, S.A.
- Format: FIEBDC-3/2002
- Zone géographique: Cameroun
- Coûts indirects: 3.00 %
- Frais généraux: 13.00 %
- Bénéfice: 6.00 %
- TVA: 19.25 %

## F Aménagements et finitions

### FI Isolations intérieures

#### FIU Doublages

**FIU120** m² Isolation acoustique au bruit aérien dans une contrecloison avec des plaques (non comprise dans ce prix), réalisée avec panneau rigide en laine de roche, Acustilaine 70 "ISOVER", selon NF EN 13162, non revêtu, de 50 mm d'épaisseur placé entre montants et complexe multicouche, de 6,4 mm d'épaisseur placé entre plaques.
Fourniture et mise en place d'isolation acoustique au bruit aérien, entre les montants de la structure portante d'une contrecloison de plaques (non compris dans ce prix), réalisée avec panneau rigide en laine de roche, Acustilaine 70 "ISOVER", selon NF EN 13162, non revêtu, de 50 mm d'épaisseur, résistance thermique 1,45 m²K/W, conductivité thermique 0,034 W/(mK), mis en place entre les montants de la structure portante; et complexe multicouche, de 6,4 mm d'épaisseur, constitué de deux lames de mousse de polyéthylène réticulé, de 3 mm d'épaisseur chacune, et une lame de plomb de 0,35 mm d'épaisseur intercalée entre les deux, collé entre les plaques avec colle. Comprend les découpes, l'adhésif et le nettoyage.
Inclut: Découpage et préparation de l'isolant à placer entre les montants. Mise en place de l'isolant entre les montants. Découpage et préparation de l'isolant à placer sur la plaque. Mise en place de l'isolant dans la plaque déjà montée.
Critère de métré de projet: Surface mesurée selon documentation graphique du Projet.
Critère de mesure de l'ouvrage: On mesurera la surface réellement exécutée selon les spécifications du Projet.

| Code | U | Désignation | Quantité | Prix | Montant |
|---|---|---|---|---|---|
| mt16lri010xj | m² | Panneau rigide en laine de roche, Acustilaine 70 "ISOVER", selon NF EN 13162, non revêtu, de 50 mm d'épaisseur, résistance thermique 1,45 m²K/W, conductivité thermique 0,034 W/(mK). (matériau) | 1.050 | 9.24 | 9.70 |
| mt16ppt025i | m² | Complexe multicouche, de 6,4 mm d'épaisseur, constitué de deux lames de mousse de polyéthylène réticulé, de 3 mm d'épaisseur chacune, et une lame de plomb de 0,35 mm d'épaisseur intercalée entre les deux; avec 24,5 dB d'indice global de réduction acoustique, Rw (essai effectué selon les exigences de NF EN ISO 140-3). (matériau) | 1.050 | 41.22 | 43.28 |
| mt16npg031 | kg | Colle. (matériau) | 0.300 | 9.56 | 2.87 |
| mo054 | h | Compagnon professionnel III/CP2 poseur d'isolants rigides ou flexibles. (main-d'œuvre) | 0.062 | 1.76 | 0.11 |
| mo101 | h | Ouvrier professionnel II/OP poseur d'isolants rigides ou flexibles. (main-d'œuvre) | 0.062 | 1.08 | 0.07 |
| % | % | Coûts directs complémentaires | 2 % | 56.03 | 1.12 |
|  |  | Coûts directs |  |  | 57.15 |
