# Chape en béton léger

- Propriété du fichier: CYPE INGENIEROS, S.A.
- Format: FIEBDC-3/2002
- Zone géographique: Cameroun
- Devise: XAF
- Coûts indirects: 3.00 %
- Frais généraux: 13.00 %
- Bénéfice: 6.00 %
- TVA: 19.25 %

## F Aménagements et finitions

### FS Revêtements de sols

#### FSA Bases de revêtement

**FSA060** m² Chape en béton léger.
Chape pour revêtement de sol, de 6 cm d'épaisseur, de béton léger, de résistance à la compression 2,0 MPa et 690 kg/m³ de densité, confectionné sur chantier avec argile expansée et ciment gris, finition avec une couche de régularisation de mortier de ciment, confectionné sur chantier, dosage 1:6 de 2 cm d'épaisseur, lisse et propre. Comprend la bande de panneau rigide en polystyrène expansé pour la préparation des joints de dilatation périphériques.
Inclut: Implantation et marquage des niveaux. Préparation des joints périphériques de dilatation. Mise en oeuvre du béton. Réalisation des joints de retrait. Coulage, extension et réglage du mortier de régularisation. Séchage du mortier.
Critère pour le métré: Surface mesurée selon documentation graphique du Projet.
Critère pour le mémoire: On mesurera la surface réellement exécutée selon les spécifications du Projet, en déduisant la surface occupée par les poteaux situés dans le périmètre.

| Code | U | Désignation | Quantité | Prix | Montant |
|---|---|---|---|---|---|
| mt16pea020a | m² | Panneau rigide en polystyrène expansé, selon NF EN 13163, usinage latéral droit, de 10 mm d'épaisseur, résistance thermique 0,25 m²K/W, conductivité thermique 0,036 W/(mK), pour joint de dilatation. (matériau) | 0.050 | 783.32 | 39.17 |
| mt01arl030b | m³ | Argile expansée, fournie en sacs Big Bag, selon NF EN 13055-1. (matériau) | 0.063 | 79490.93 | 5007.93 |
| mt08cem000a | kg | Ciment gris en sacs. (matériau) | 12.000 | 79.08 | 948.96 |
| mt08aaa010a | m³ | Eau. (matériau) | 0.003 | 1088.23 | 3.26 |
| mt09mor010c | m³ | Mortier de ciment CEM II/B-P 32,5 N type M-5, confectionné sur site avec 250 kg/m³ de ciment et une proportion en volume 1/6. (matériau) | 0.020 | 83648.82 | 1672.98 |
| mq06hor010 | h | Bétonnière électrique avec une capacité de gâchage de 160 l. (matériel) | 0.044 | 1663.34 | 73.19 |
| mo020 | h | Compagnon professionnel III/CP2 construction. (main-d'œuvre) | 0.297 | 1727.44 | 513.05 |
| mo113 | h | Ouvrier d'exécution I/OE1 construction. (main-d'œuvre) | 0.297 | 1065.70 | 316.51 |
| % | % | Frais de chantier des unités d'ouvrage | 2 % | 8575.05 | 171.50 |
|  |  | Coûts directs |  |  | 8746.55 |
