# Réparation d'un revêtement de sol en béton imprimé, avec du mortier

- Propriété du fichier: CYPE INGENIEROS, S.A.
- Format: FIEBDC-3/2002
- Zone géographique: Cameroun
- Devise: XAF
- Coûts indirects: 3.00 %
- Frais généraux: 13.00 %
- Bénéfice: 6.00 %
- TVA: 19.25 %

## F Aménagements et finitions

### FS Revêtements de sols

#### FSR Réparation

**FSR020** m² Réparation d'un revêtement de sol en béton imprimé, avec du mortier.
Réparation d'un revêtement de sol en béton imprimé avec du mortier durcisseur, couleur Blanco, composé d'agglomérants hydrauliques, granulats siliceux sélectionnés, résines synthétiques, adjuvants catalyseurs et colorants inorganiques, rendement 4,5 kg/m²; finition imprimée en relief, application préalable de démoulant en poudre, couleur incolore et couche de scellement final avec résine en base aqueuse, incolore.
Critère d'évaluation économique: Le prix ne comprend pas la préparation du support.
Inclut: Nettoyage du support avec de l'eau. Application du mortier. Application du démoulant jusqu'à obtenir un recouvrement total. Impression du béton à l'aide de moules. Nettoyage de la surface de béton, à l'aide d'une machine hydro-nettoyeuse à eau à pression. Application de la résine de finition.
Critère pour le métré: Surface mesurée selon documentation graphique du Projet.
Critère pour le mémoire: On mesurera la surface réellement exécutée selon les spécifications du Projet.

| Code | U | Désignation | Quantité | Prix | Montant |
|---|---|---|---|---|---|
| mt09hip005ba | kg | Mortier durcisseur, couleur Blanco, composé d'agglomérants hydrauliques, granulats siliceux sélectionnés, résines synthétiques, adjuvants catalyseurs et colorants inorganiques, à résistance élevée à l'abrasion. (matériau) | 4.500 | 405.85 | 1826.33 |
| mt09hip020i | kg | Démoulant en poudre, couleur incolore, composé d'agents anti-adhérents et colorants inorganiques, appliqué dans revêtements continus en béton imprimé. (matériau) | 0.100 | 2988.66 | 298.87 |
| mt09hip030b | l | Résine en base aqueuse, incolore, pour le séchage et la protection de revêtements continus en béton imprimé, constituée d'une dispersion de résine acrylique styrénée. (matériau) | 0.100 | 2252.46 | 225.25 |
| mq08lch040 | h | Hydronettoyeur à pression. (matériel) | 0.174 | 2494.06 | 433.97 |
| mo041 | h | Compagnon professionnel III/CP2 VRD espaces publics. (main-d'œuvre) | 0.270 | 1770.99 | 478.17 |
| mo087 | h | Ouvrier professionnel II/OP VRD espaces publics. (main-d'œuvre) | 0.270 | 1135.46 | 306.57 |
| % | % | Frais de chantier des unités d'ouvrage | 2 % | 3569.16 | 71.38 |
|  |  | Coûts directs |  |  | 3640.54 |
