# Traitement de finition superficiel de revêtement de sol en granito

- Propriété du fichier: CYPE INGENIEROS, S.A.
- Format: FIEBDC-3/2002
- Zone géographique: Cameroun
- Devise: XAF
- Coûts indirects: 3.00 %
- Frais généraux: 13.00 %
- Bénéfice: 6.00 %
- TVA: 19.25 %

## F Aménagements et finitions

### FS Revêtements de sols

#### FSR Réparation

**FSR100** m² Traitement de finition superficiel de revêtement de sol en granito.
Réparation d'un revêtement de sol en granito via surfaçage avec polisseuse et meule de 32 à 60 mm de grain. Comprend nettoyage.
Inclut: Surfaçage. Nettoyage.
Critère pour le métré: Surface mesurée selon documentation graphique du Projet.
Critère pour le mémoire: On mesurera la surface réellement exécutée selon les spécifications du Projet.

| Code | U | Désignation | Quantité | Prix | Montant |
|---|---|---|---|---|---|
| mq08war150 | h | Polisseuse pour revêtements en pierre naturelle ou en granito, composée de plateaux rotationnels auxquels est couplée une série de meules abrasives, refroidies avec de l'eau. (matériel) | 0.174 | 2250.08 | 391.51 |
| op00lij010 |  | Ponceuse-polisseuse. | 1.000 | 0.00 | 0.00 |
| mo037 | h | Compagnon professionnel III/CP2 polisseur de revêtements de sols. (main-d'œuvre) | 0.270 | 1770.99 | 478.17 |
| mo075 | h | Ouvrier professionnel II/OP polisseur de revêtements de sols. (main-d'œuvre) | 0.068 | 1135.46 | 77.21 |
| % | % | Frais de chantier des unités d'ouvrage | 2 % | 946.89 | 18.94 |
|  |  | Coûts directs |  |  | 965.83 |
