# Ancrage mécanique avec cheville à expansion et vis, sur béton

- Propriété du fichier: CYPE INGENIEROS, S.A.
- Format: FIEBDC-3/2002
- Zone géographique: Cameroun
- Devise: XAF
- Coûts indirects: 3.00 %
- Frais généraux: 13.00 %
- Bénéfice: 6.00 %
- TVA: 19.25 %

## F Aménagements et finitions

### FX Ancrages

#### FXM Fixations mécaniques

**FXM020** U Ancrage mécanique avec cheville à expansion et vis, sur béton.
Ancrage mécanique par ancrage mécanique avec cheville à expansion en polyamide et vis d'acier zingué, à tête fraisée, de 10 mm de diamètre et 160 mm de longueur, pour fixation d'élément non structural au support de béton durci.
Inclut: Implantation de la position de l'ancrage. Exécution de la perforation. Nettoyage de la poussière résultante. Introduction de l'ancrage. Vissage. Nettoyage des restes excédants.
Critère pour le métré: Nombre d'unités prévues, selon documentation graphique du Projet.
Critère pour le mémoire: On mesurera le nombre d'unités réellement exécutées selon les spécifications du Projet.

| Code | U | Désignation | Quantité | Prix | Montant |
|---|---|---|---|---|---|
| mt26wur300q | U | Ancrage mécanique avec cheville à expansion en polyamide et vis d'acier zingué, à tête fraisée, de 10 mm de diamètre et 160 mm de longueur. (matériau) | 1.000 | 2118.68 | 2118.68 |
| op00tal010 |  | Perceuse. | 1.000 | 0.00 | 0.00 |
| op00ato010 |  | Tournevis. | 1.000 | 0.00 | 0.00 |
| mo113 | h | Ouvrier d'exécution I/OE1 construction. (main-d'œuvre) | 0.044 | 1092.56 | 48.07 |
| % | % | Frais de chantier des unités d'ouvrage | 2 % | 2166.75 | 43.34 |
|  |  | Coûts directs |  |  | 2210.09 |
