# Cheville à expansion, femelle, sur dalle de plaques alvéolaires en béton

- Propriété du fichier: CYPE INGENIEROS, S.A.
- Format: FIEBDC-3/2002
- Zone géographique: Cameroun
- Devise: XAF
- Coûts indirects: 3.00 %
- Frais généraux: 13.00 %
- Bénéfice: 6.00 %
- TVA: 19.25 %

## F Aménagements et finitions

### FX Ancrages

#### FXM Fixations mécaniques

**FXM050** U Cheville à expansion, femelle, sur dalle de plaques alvéolaires en béton.
Ancrage mécanique par cheville à expansion, femelle, en acier galvanisé, M6x38, insérée dans un perçage de 10 mm de diamètre et 45 mm de profondeur, réalisé avec une perceuse avec marteau percuteur et mèche, sur dalle de plaques alvéolaires en béton.
Critère d'évaluation économique: Le prix ne comprend pas l'élément de fixation.
Inclut: Implantation de la position de l'ancrage. Exécution de la perforation. Nettoyage de la poussière résultante. Introduction de l'ancrage. Coup à la base du cône intérieur avec l'outil de mise en place. Nettoyage des restes excédants.
Critère pour le métré: Nombre d'unités prévues, selon documentation graphique du Projet.
Critère pour le mémoire: On mesurera le nombre d'unités réellement exécutées selon les spécifications du Projet.

| Code | U | Désignation | Quantité | Prix | Montant |
|---|---|---|---|---|---|
| mt26ind160ma | U | Cheville à expansion, femelle, en acier galvanisé, M6x38, de 10 mm de diamètre et 38 mm de longueur, composée de douille à expansion avec cône intérieur, pour la fixation sur des dalles de plaques alvéolaires en béton. (matériau) | 1.000 | 428.68 | 428.68 |
| op00tal010 |  | Perceuse. | 1.000 | 0.00 | 0.00 |
| mo020 | h | Compagnon professionnel III/CP2 construction. (main-d'œuvre) | 0.072 | 1770.99 | 127.51 |
| mo112 | h | Ouvrier d'exécution I/OE2 construction. (main-d'œuvre) | 0.072 | 1110.44 | 79.95 |
| % | % | Frais de chantier des unités d'ouvrage | 2 % | 636.14 | 12.72 |
|  |  | Coûts directs |  |  | 648.86 |
