# Bande protectrice

- Propriété du fichier: CYPE INGENIEROS, S.A.
- Format: FIEBDC-3/2002
- Zone géographique: Cameroun
- Devise: XAF
- Coûts indirects: 3.00 %
- Frais généraux: 13.00 %
- Bénéfice: 6.00 %
- TVA: 19.25 %

## F Aménagements et finitions

### FZ Zones communes

#### FZL Couloirs

**FZL030** m Bande protectrice.
Bande protectrice en PVC, de 150 mm de largeur et 3,2 mm d'épaisseur, de couleur grise, fixée avec adhésif en polyuréthane et vis au parement. Comprend les découpes et les liaisons.
Inclut: Implantation des points de fixation. Fixation de la bande au parement vertical.
Critère pour le métré: Longueur mesurée aux axes, selon documentation graphique du Projet.
Critère pour le mémoire: On mesurera, aux axes, la longueur réellement exécutée selon les spécifications du Projet.

| Code | U | Désignation | Quantité | Prix | Montant |
|---|---|---|---|---|---|
| mt53pdi010ba | m | Bande protectrice en PVC, de 150 mm de largeur et 3,2 mm d'épaisseur, de couleur grise. (matériau) | 1.050 | 13848.11 | 14540.52 |
| mt47adc110a | kg | Adhésif spécial de polyuréthane bicomposant. (matériau) | 0.300 | 3968.92 | 1190.68 |
| mt12ppl016 | U | Vis autoformeuse protégée contre l'oxydation. (matériau) | 4.000 | 35.30 | 141.20 |
| mo011 | h | Compagnon professionnel III/CP2 monteur. (main-d'œuvre) | 0.122 | 1457.54 | 177.82 |
| mo080 | h | Ouvrier professionnel II/OP monteur. (main-d'œuvre) | 0.122 | 909.60 | 110.97 |
| % | % | Frais de chantier des unités d'ouvrage | 2 % | 16161.19 | 323.22 |
|  |  | Coûts directs |  |  | 16484.41 |
