# Socle métallique antivibration, pour appui de machinerie

- Propriété du fichier: CYPE INGENIEROS, S.A.
- Format: FIEBDC-3/2002
- Zone géographique: Cameroun
- Devise: XAF
- Coûts indirects: 3.00 %
- Frais généraux: 13.00 %
- Bénéfice: 6.00 %
- TVA: 19.25 %

## G Structure et gros oeuvre

### GJ Socles

#### GJA Acier

**GJA010** U Socle métallique antivibration, pour appui de machinerie.
Socle métallique antivibration, pour appui de machinerie, de 150x100x16 cm, en acier NF EN 10025 S275JR, dans les poutres réalisés avec des pièces simples de profilés laminés à chaud des séries IPN, IPE, HEB, HEA, HEM ou UPN, finition avec impression antioxydante, avec assemblages soudés sur site, appuyé sur 6 amortisseurs métalliques à ressort, de 195x82x127 mm, de 40 kg de charge minimale et 100 kg de charge maximale.
Critère d'évaluation économique: Le prix comprend les soudures, les coupes, les épointages, les pièces spéciales, les douilles et les éléments auxiliaires de montage.
Inclut: Nettoyage et préparation du plan d'appui. Implantation et marquage des axes. Mise en place des amortisseurs. Mise en place et fixation provisoire. Aplomb et nivellement. Exécution des assemblages soudés.
Critère pour le métré: Nombre d'unités prévues, selon documentation graphique du Projet.
Critère pour le mémoire: On mesurera le nombre d'unités réellement exécutées selon les spécifications du Projet.

| Code | U | Désignation | Quantité | Prix | Montant |
|---|---|---|---|---|---|
| mt07ala010dab | kg | Acier laminé NF EN 10025 S275JR, en profilés laminés à chaud, pièces simples, pour applications structurales, des séries IPN, IPE, HEB, HEA, HEM ou UPN, finition avec impression antioxydante. Travaillé et monté en atelier, à placer avec assemblages soudés sur site. (matériau) | 200.000 | 1250.37 | 250074.00 |
| mt16avg040e | U | Amortisseur métallique à ressort, de 195x82x127 mm, de 40 kg de charge minimale et 100 kg de charge maximale, constitué de ressort en acier de haute adhérence finition avec peinture époxy couleur bleue, couvercles métalliques fixés avec un double système de sécurité comprenant des pieux internes et un mastic viscoélastique, pièce interne en polyéthylène et base métallique aux deux extrémités avec des orifices ouverts, à monter au sol, sur socle ou sur structure. Comprend accessoires de montage. (matériau) | 6.000 | 6697.09 | 40182.54 |
| mq08sol020 | h | Équipement et éléments auxiliaires pour soudure électrique. (matériel) | 3.478 | 1657.55 | 5764.96 |
| op00cor020 |  | Coupeuse manuelle de métal, à disque. | 1.000 | 0.00 | 0.00 |
| mo047 | h | Compagnon professionnel III/CP2 charpentier métal. (main-d'œuvre) | 3.997 | 1843.02 | 7366.55 |
| mo094 | h | Ouvrier professionnel II/OP charpentier métal. (main-d'œuvre) | 3.997 | 1180.83 | 4719.78 |
| mo011 | h | Compagnon professionnel III/CP2 monteur. (main-d'œuvre) | 4.797 | 1819.81 | 8729.63 |
| mo080 | h | Ouvrier professionnel II/OP monteur. (main-d'œuvre) | 4.797 | 1135.46 | 5446.80 |
| % | % | Frais de chantier des unités d'ouvrage | 2 % | 322284.26 | 6445.69 |
|  |  | Coûts directs |  |  | 328729.95 |
