# Protection d'échafaudage avec bâche

- Propriété du fichier: CYPE INGENIEROS, S.A.
- Format: FIEBDC-3/2002
- Zone géographique: Cameroun
- Devise: XAF
- Coûts indirects: 3.00 %
- Frais généraux: 13.00 %
- Bénéfice: 6.00 %
- TVA: 19.25 %

## P Interventions préalables

### PH Équipements pour travaux en hauteur

#### PHE Échafaudages

**PHE190** m² Protection d'échafaudage avec bâche.
Protection d'échafaudage avec bâche en polyéthylène haute densité, avec traitement ultraviolet, couleur verte (amortissable en 2 utilisations).
Inclut: Mise en place de la bâche et de ses fixations. Vérification. Démontage postérieur.
Critère pour le métré: Surface mesurée selon Plan général de coordination en matière de sécurité et de protection de la santé.

| Code | U | Désignation | Quantité | Prix | Montant |
|---|---|---|---|---|---|
| mt50spr050 | m² | Bâche en polyéthylène haute densité, avec traitement ultraviolet, couleur verte, 60% de pourcentage de coupe-vent, avec des trous tous les 20 cm sur tout le périmètre. (matériau) | 0.500 | 534.20 | 267.10 |
| mo113 | h | Ouvrier d'exécution I/OE1 construction. (main-d'œuvre) | 0.171 | 1092.56 | 186.83 |
| % | % | Frais de chantier des unités d'ouvrage | 2 % | 453.93 | 9.08 |
|  |  | Coûts directs |  |  | 463.01 |
