# Emballage d'un équipement auxiliaire

- Propriété du fichier: CYPE INGENIEROS, S.A.
- Format: FIEBDC-3/2002
- Zone géographique: Cameroun
- Devise: XAF
- Coûts indirects: 3.00 %
- Frais généraux: 13.00 %
- Bénéfice: 6.00 %
- TVA: 19.25 %

## P Interventions préalables

### PO Protections temporaires

#### POB Fournitures et mobilier de bureau

**POB010** m³ Emballage d'un équipement auxiliaire.
Fourniture et mise en place de films de polyéthylène transparent, d'un film alvéolaire et de boîtes en carton, pour l'emballage d'un équipement auxiliaire tel que des archives, matériel électronique, etc., (approximativement 7 U/m³), pour son transport jusqu'au lieu de stockage. Comprend les granules en polystyrène expansé pour les boîtes, le ruban autoadhésif, et le ramassage et le chargement des restes dans le camion ou la benne.
Inclut: Emballage de l'équipement. Nettoyage et enlèvement des restes à la benne.
Critère pour le métré: Volume mesuré selon documentation graphique du Projet.
Critère pour le mémoire: On mesurera le volume réellement exécuté selon les spécifications du Projet.

| Code | U | Désignation | Quantité | Prix | Montant |
|---|---|---|---|---|---|
| mt32war020 | m² | Film de polyéthylène transparent, de 0,2 mm d'épaisseur. (matériau) | 4.895 | 140.23 | 686.43 |
| mt32war050 | m² | Film alvéolaire pour emballer. (matériau) | 4.895 | 504.83 | 2471.14 |
| mt32war030 | m | Ruban plastique autoadhésif. (matériau) | 2.455 | 32.72 | 80.33 |
| mt32war040 | m² | Carton plissé pour emballage. (matériau) | 1.000 | 280.46 | 280.46 |
| mt32war070 | kg | Granules en polystyrène expansé, de 10 kg/m³ de densité, de granulométrie comprise entre 2 et 3 mm, pour protection et emballage. (matériau) | 0.100 | 5328.77 | 532.88 |
| mo113 | h | Ouvrier d'exécution I/OE1 construction. (main-d'œuvre) | 0.815 | 1092.56 | 890.44 |
| % | % | Frais de chantier des unités d'ouvrage | 2 % | 4941.68 | 98.83 |
|  |  | Coûts directs |  |  | 5040.51 |
