# Essais sur murs en béton

- Propriété du fichier: CYPE INGENIEROS, S.A.
- Format: FIEBDC-3/2002
- Zone géographique: Cameroun
- Devise: XAF
- Coûts indirects: 3.00 %
- Frais généraux: 13.00 %
- Bénéfice: 6.00 %
- TVA: 19.25 %

## P Interventions préalables

### PP Étude des pathologies

#### PPX Essais in situ

**PPX040** U Essais sur murs en béton.
Essai pour la détermination de l'armature dans mur en béton armé via l'utilisation d'un pachomètre, obtention du nombre de barres et de la disposition de celles-ci sur une aire approximative de 1,0x1,0 m, sans inclure l'ouverture, ni le repositionnement des revêtements ou recouvrements.
Inclut: Réalisation de l'essai.
Critère pour le métré: Nombre d'unités prévues, selon documentation graphique du Projet.
Critère pour le mémoire: On mesurera le nombre d'unités réellement exécutées selon les spécifications du Projet.

| Code | U | Désignation | Quantité | Prix | Montant |
|---|---|---|---|---|---|
| mt49hpa040 | U | Essai pour déterminer l'armature dans un mur en béton armé, via l'utilisation de pachomètre, donnant le nombre de barres et la disposition de celles-ci sur une aire approximative de 1,0x1,0 m, sans inclure l'ouverture, ni le repositionnement des revêtements ou recouvrements. (matériau) | 1.000 | 41117.82 | 41117.82 |
| % | % | Frais de chantier des unités d'ouvrage | 2 % | 41117.82 | 822.36 |
|  |  | Coûts directs |  |  | 41940.18 |
