# Réhabilitation énergétique de façades et de cloisons avec le système "ISOVER" d'isolation thermo-acoustique et contre-cloison

- Propriété du fichier: CYPE INGENIEROS, S.A.
- Format: FIEBDC-3/2002
- Zone géographique: Cameroun
- Coûts indirects: 0.03 %
- Frais généraux: 13.00 %
- Bénéfice: 6.00 %
- TVA: 19.25 %

## R Rénovation énergétique

### RF Parois verticales: ajout d'un isolant thermique

#### RFT Systèmes d'isolation intérieure par contre-cloisonnage

**RFT040** m² Réhabilitation énergétique de façades et de cloisons avec le système "ISOVER" d'isolation thermo-acoustique et contre-cloison, mis en place dans les parois intérieures et par l'intérieur des parois extérieures verticales, constitué de plaque de plâtre Placoplatre BA 6 "PLACO" / NF EN 520 - 1200 / 3000 / 6 / bord affiné, directement vissée sur une ossature autoportante contreventée, et isolation de panneau semi-rigide en laine de verre, GR 32 Roulé Revêtu Kraft "ISOVER", selon NF EN 13162, de 80 mm d'épaisseur, revêtu sur une de ses faces par papier kraft qui agit comme un pare-vapeur, fourni en rouleaux, placé dans l'espace entre le parement et l'ossature; et couche de peinture plastique avec texture lisse, couleur blanc, finition mat, avec une couche de fond et deux couches de finition (rendement: 0,125 l/m² chaque couche).
Réhabilitation énergétique de façades et de cloisons avec le système "ISOVER" d'isolation thermo-acoustique et contre-cloison, mis en place dans les parois intérieures et par l'intérieur des parois extérieures verticales, constitué de plaque de plâtre Placoplatre BA 6 "PLACO" / NF EN 520 - 1200 / 3000 / 6 / bord affiné, directement vissée sur une ossature autoportante contreventée, en acier galvanisé, composée de rails Lisse Clip'Optima "ISOVER", solidement fixés au sol et au plafond et de composée de rails Lisse Clip'Optima "ISOVER", avec une modulation de 600 mm, fixées au parement, et isolation de panneau semi-rigide en laine de verre, GR 32 Roulé Revêtu Kraft "ISOVER", selon NF EN 13162, de 80 mm d'épaisseur, revêtu sur une de ses faces par papier kraft qui agit comme un pare-vapeur, fourni en rouleaux, résistance thermique 2,5 m²K/W, conductivité thermique 0,032 W/(mK), placé dans l'espace entre le parement et l'ossature; et couche de peinture plastique avec texture lisse, couleur blanc, finition mat, par application d'une couche de fond d'émulsion acrylique aqueuse comme fixateur de surface et de deux couches de finition avec peinture plastique en dispersion aqueuse type II (rendement: 0,125 l/m² chaque couche). Comprend les découpes, les fixations, l'implantation auxiliaire, le nivellement, la réalisation des angles, le traitement des baies, la réception des installations et des boîtes de mécanismes, la mise en place de rubans, le traitement des joints et des accessoires de montage, et le nettoyage de la surface à peindre. Totalement terminé.
Inclut: Implantation et marquage. Nivellement et nettoyage de la base. Mise en place du bandeau résilient dans les profilés périmétriques. Mise en place des éléments horizontaux solidement fixés au sol et au plafond. Mise en place des appuis intermédiaires. Découpe et préparation de l'isolant à placer. Mise en place de l'isolation. Mise en place des clés des appuis. Mise en place des guides, en les étayant. Présentation et mise en place postérieure des plaques sur les guides préalablement à l'implantation des vides pour le passage des installations et des mécanismes. Mise en place des encadrements, des installations et des mécanismes. Traitement des joints. Nettoyage de la surface à peindre. Application de la couche de fond. Application des couches de finition.
Critère de métré de projet: Surface mesurée selon documentation graphique du Projet.
Critère de mesure de l'ouvrage: On mesurera la surface réellement exécutée selon les spécifications du Projet.

| Code | U | Désignation | Quantité | Prix | Montant |
|---|---|---|---|---|---|
| mt16lvi030bwmm | m² | Panneau semi-rigide en laine de verre, GR 32 Roulé Revêtu Kraft "ISOVER", selon NF EN 13162, de 80 mm d'épaisseur, revêtu sur une de ses faces par papier kraft qui agit comme un pare-vapeur, fourni en rouleaux, résistance thermique 2,5 m²K/W, conductivité thermique 0,032 W/(mK). (matériau) | 1.050 | 13.66 | 14.34 |
| mt12iso070 | m | Profil asymétrique en U en acier galvanisé, Lisse Clip'Optima "ISOVER", de 20 mm de large, 15 mm de haut (petit côté) et 25 mm de haut (grand côté). (matériau) | 0.900 | 1.17 | 1.05 |
| mt12iso080a | m | Fourrure Optima 240 "ISOVER", en acier galvanisé. (matériau) | 2.300 | 1.13 | 2.60 |
| mt12iso090e | U | Appui Optima 2 75-160 "ISOVER", pour panneaux en laine minérale de 160 mm d'épaisseur maximale. (matériau) | 1.000 | 2.48 | 2.48 |
| mt12iso041 | m | Bandeau résilient "ISOVER", en mousse avec une face auto-adhésive, de 20 mm de largeur et de 10 mm d'épaisseur, pour l'étanchéité et l'isolation thermique et acoustique de la base du profilé asymétrique Lisse Clip'Optima "ISOVER". (matériau) | 0.900 | 0.49 | 0.44 |
| mt12plk050aaAga | m² | Plaque de plâtre Placoplatre BA 6 "PLACO" / NF EN 520 - 1200 / 3000 / 6 / bord affiné, constituée d'une âme en plâtre d'origine naturelle fourrée et liée aux deux lames de carton fort. (matériau) | 1.050 | 7.31 | 7.68 |
| mt12psg081a | U | Vis autoforeuse 3,5x9,5 mm. (matériau) | 1.400 | 0.04 | 0.06 |
| mt12psg055a | m | Ancrage direct pour pièce d'ossature 60/27. (matériau) | 0.700 | 0.94 | 0.66 |
| mt12psg081b | U | Vis autoforeuse 3,5x25 mm. (matériau) | 12.000 | 0.01 | 0.12 |
| mt12psg220 | U | Fixation composée d'une cheville et d'une vis 5x27. (matériau) | 1.600 | 0.09 | 0.14 |
| mt12plm010b | kg | Pâte de séchage en poudre, Placojoint SN "PLACO", pour le traitement des joints des plaques en plâtre. (matériau) | 0.350 | 0.98 | 0.34 |
| mt12plj010b | m | Bande microperforée, PP "PLACO", pour finition des joints de plaques de plâtre. (matériau) | 1.400 | 0.09 | 0.13 |
| mt27pfj040a | l | Émulsion acrylique aqueuse, comme fixateur de surfaces, incolore, finition brillante, appliquée avec brosse, rouleau ou pistolet. (matériau) | 0.180 | 10.48 | 1.89 |
| mt27pij040a | l | Peinture plastique pour intérieur, en dispersion aqueuse, lavable, type II, perméable à la vapeur d'eau, couleur blanc, finition mate, appliquée avec brosse, rouleau ou pistolet. (matériau) | 0.250 | 5.97 | 1.49 |
| op00fre010 |  | Fraiseuse. | 1.000 | 0.00 | 0.00 |
| op00ato010 |  | Tournevis. | 1.000 | 0.00 | 0.00 |
| mo050 | h | Compagnon professionnel III/CP2 monteur d'isolants. (main-d'œuvre) | 0.164 | 1.48 | 0.24 |
| mo094 | h | Ouvrier professionnel II/OP monteur d'isolants. (main-d'œuvre) | 0.103 | 0.89 | 0.09 |
| mo049 | h | Compagnon professionnel III/CP2 monteur de systèmes en plaques et de cloisons démontables. (main-d'œuvre) | 0.493 | 1.48 | 0.73 |
| mo093 | h | Ouvrier professionnel II/OP monteur de systèmes en plaques et de cloisons démontables. (main-d'œuvre) | 0.308 | 0.89 | 0.27 |
| mo037 | h | Compagnon professionnel III/CP2 peintre. (main-d'œuvre) | 0.205 | 1.43 | 0.29 |
| mo072 | h | Ouvrier professionnel II/OP peintre. (main-d'œuvre) | 0.247 | 0.89 | 0.22 |
| % | % | Coûts directs complémentaires | 2 % | 35.26 | 0.71 |
|  |  | Coûts directs |  |  | 35.97 |
