# Coude de douche avec raccordement pour flexible

- Propriété du fichier: CYPE INGENIEROS, S.A.
- Format: FIEBDC-3/2002
- Zone géographique: Cameroun
- Devise: XAF
- Coûts indirects: 3.00 %
- Frais généraux: 13.00 %
- Bénéfice: 6.00 %
- TVA: 19.25 %

## T Équipements techniques

### TB Équipements sanitaires

#### TBU Douches

**TBU070** U Coude de douche avec raccordement pour flexible.
Coude de douche avec raccordement de 1/2" pour flexible, finition chromée, avec rosace ronde. Comprend éléments de fixation.
Inclut: Mise en place. Contrôle de son bon fonctionnement.
Critère pour le métré: Nombre d'unités prévues, selon documentation graphique du Projet.
Critère pour le mémoire: On mesurera le nombre d'unités réellement mises en place selon les spécifications du Projet.

| Code | U | Désignation | Quantité | Prix | Montant |
|---|---|---|---|---|---|
| mt31gro119a | U | Coude de douche avec raccordement de 1/2" pour flexible, finition chromée, avec rosace ronde, y compris éléments de fixation. (matériau) | 1.000 | 55959.43 | 55959.43 |
| mo008 | h | Compagnon professionnel III/CP2 plombier. (main-d'œuvre) | 0.193 | 1819.81 | 351.22 |
| % | % | Frais de chantier des unités d'ouvrage | 2 % | 56310.65 | 1126.21 |
|  |  | Coûts directs |  |  | 57436.86 |
