# Chauffe-eau gaz à accumulation butane et propane pour le service d'E.C.S

- Propriété du fichier: CYPE INGENIEROS, S.A.
- Format: FIEBDC-3/2002
- Zone géographique: Cameroun
- Devise: XAF
- Coûts indirects: 3.00 %
- Frais généraux: 13.00 %
- Bénéfice: 6.00 %
- TVA: 19.25 %

## T Équipements techniques

### TC ECS et chauffage

#### TCG Gaz

**TCG010** U Chauffe-eau gaz à accumulation butane et propane pour le service d'E.C.S., modèle atmoSTOR VGH 220/7 XZU "VAILLANT", de sol, faible émission de NOx, chambre de combustion ouverte, allumage piezoélectrique, capacité 220 l, puissance 8,1 kW, efficacité énergétique classe B, profil de consommation XXL, température maximale 70°C, de 550 mm de diamètre et 1760 mm de hauteur, poids 95 kg, constitué de tonneau en acier vitrifié, anode sacrificielle de magnésium et thermostat de sécurité, sans inclure le conduit pour l'évacuation des produits de la combustion. Comprend le support et les ancrages de fixation verticale, les vannes à sphère, vanne de sécurité et les flexibles de raccordement, pour l'entrée et la sortie de l'eau. Totalement monté, connecté et testé.
Chauffe-eau gaz à accumulation butane et propane pour le service d'E.C.S., modèle atmoSTOR VGH 220/7 XZU "VAILLANT", de sol, faible émission de NOx, chambre de combustion ouverte, allumage piezoélectrique, capacité 220 l, puissance 8,1 kW, efficacité énergétique classe B, profil de consommation XXL, température maximale 70°C, de 550 mm de diamètre et 1760 mm de hauteur, poids 95 kg, constitué de tonneau en acier vitrifié, anode sacrificielle de magnésium et thermostat de sécurité, sans inclure le conduit pour l'évacuation des produits de la combustion. Comprend le support et les ancrages de fixation verticale, les vannes à sphère, vanne de sécurité et les flexibles de raccordement, pour l'entrée et la sortie de l'eau. Totalement monté, connecté et testé.
Inclut: Implantation de l'appareil. Fixation au parement via des éléments d'ancrage. Mise en place de l'appareil et des accessoires. Connecté aux réseaux de conduction d'eau, électrique et de terre. Mise en marche.
Critère de métré de projet: Nombre d'unités prévues, selon documentation graphique du Projet.
Critère de mesure de l'ouvrage: On mesurera le nombre d'unités réellement exécutées selon les spécifications du Projet.

| Code | U | Désignation | Quantité | Prix | Montant |
|---|---|---|---|---|---|
| mt38vai265h | U | Chauffe-eau gaz à accumulation butane et propane pour le service d'E.C.S., modèle atmoSTOR VGH 220/7 XZU "VAILLANT", de sol, faible émission de NOx, chambre de combustion ouverte, allumage piezoélectrique, capacité 220 l, puissance 8,1 kW, efficacité énergétique classe B, profil de consommation XXL, température maximale 70°C, de 550 mm de diamètre et 1760 mm de hauteur, poids 95 kg, constitué de tonneau en acier vitrifié, anode sacrificielle de magnésium et thermostat de sécurité. (matériau) | 1.000 | 991988.50 | 991988.50 |
| mt37sve010c | U | Vanne à sphère en laiton nickelé à visser de 3/4". (matériau) | 2.000 | 4756.82 | 9513.64 |
| mt38www011 | U | Produits complémentaires pour installations d'E.C.S. (matériau) | 1.000 | 1159.99 | 1159.99 |
| mo004 | h | Compagnon professionnel III/CP2 chauffagiste. (main-d'œuvre) | 5.416 | 1078.04 | 5838.66 |
| mo103 | h | Ouvrier professionnel II/OP chauffagiste. (main-d'œuvre) | 5.416 | 666.37 | 3609.06 |
| % | % | Frais de chantier des unités d'ouvrage | 2 % | 1012109.85 | 20242.20 |
|  |  | Coûts directs |  |  | 1032352.05 |
