# Extincteur

- Propriété du fichier: CYPE INGENIEROS, S.A.
- Format: FIEBDC-3/2002
- Zone géographique: Cameroun
- Devise: XAF
- Coûts indirects: 3.00 %
- Frais généraux: 13.00 %
- Bénéfice: 6.00 %
- TVA: 19.25 %

## T Équipements techniques

### TI Protections contre les incendies

#### TIX Extincteurs

**TIX010** U Extincteur.
Extincteur portable de poussière chimique ABC polyvalente antibraise, avec pression incorporée, d'efficacité 21A-144B-C, avec 6 kg d'agent extincteur, avec manomètre et tuyau avec embout diffuseur, placée dans armoire métallique avec porte vitrée, de 700x280x210 mm. Comprend la vitre en verre incolore et les accessoires de montage.
Inclut: Implantation. Fixation de l'armoire au parement. Mise en place de l'extincteur dans l'armoire. Mise en place, montage, ajustement et fixation de la vitre.
Critère pour le métré: Nombre d'unités prévues, selon documentation graphique du Projet.
Critère pour le mémoire: On mesurera le nombre d'unités réellement mises en place selon les spécifications du Projet.

| Code | U | Désignation | Quantité | Prix | Montant |
|---|---|---|---|---|---|
| mt41ixi010a | U | Extincteur portable de poussière chimique ABC polyvalente antibraise, avec pression incorporée, d'efficacité 21A-144B-C, avec 6 kg d'agent extincteur, avec manomètre et tuyau avec embout diffuseur, avec accessoires de montage, selon NF EN 3. (matériau) | 1.000 | 35579.97 | 35579.97 |
| mt41ixw010b | U | Armoire métallique avec porte à vitrer, de 700x280x210 mm, pour extincteur à poudre de 6 à 12 kg. (matériau) | 1.000 | 57496.50 | 57496.50 |
| mt41ixw020 | m² | Vitre en verre incolore de 4 mm d'épaisseur. (matériau) | 0.194 | 13253.25 | 2571.13 |
| mo113 | h | Ouvrier d'exécution I/OE1 construction. (main-d'œuvre) | 0.366 | 935.54 | 342.41 |
| % | % | Frais de chantier des unités d'ouvrage | 2 % | 95990.01 | 1919.80 |
|  |  | Coûts directs |  |  | 97909.81 |
