# Compteur d'eau

- Propriété du fichier: CYPE INGENIEROS, S.A.
- Format: FIEBDC-3/2002
- Zone géographique: Cameroun
- Devise: XAF
- Coûts indirects: 3.00 %
- Frais généraux: 13.00 %
- Bénéfice: 6.00 %
- TVA: 19.25 %

## T Équipements techniques

### TP Installations de distribution de l'eau

#### TPC Compteurs

**TPC040** U Compteur d'eau.
Compteur d'eau froide à lecture directe, à jet simple, débit nominal 1,5 m³/h, diamètre 1/2", température maximale 30°C, pression maximale 16 bar, adapté pour les eaux très dures, avec caches, raccords de connexion et pré-scellage.
Inclut: Implantation. Mise en place. Connexion.
Critère pour le métré: Nombre d'unités prévues, selon documentation graphique du Projet.
Critère pour le mémoire: On mesurera le nombre d'unités réellement exécutées selon les spécifications du Projet.

| Code | U | Désignation | Quantité | Prix | Montant |
|---|---|---|---|---|---|
| mt37alb100a | U | Compteur d'eau froide à lecture directe, à jet simple, débit nominal 1,5 m³/h, diamètre 1/2", température maximale 30°C, pression maximale 16 bar, adapté pour les eaux très dures, avec caches, raccords de connexion et pré-scellage. (matériau) | 1.000 | 28630.24 | 28630.24 |
| mt38www012 | U | Produits complémentaires pour installation de chauffage et d'E.C.S. (matériau) | 1.000 | 1784.76 | 1784.76 |
| mo004 | h | Compagnon professionnel III/CP2 chauffagiste. (main-d'œuvre) | 0.489 | 1819.81 | 889.89 |
| % | % | Frais de chantier des unités d'ouvrage | 2 % | 31304.89 | 626.10 |
|  |  | Coûts directs |  |  | 31930.99 |
