# Vanne de passage

- Propriété du fichier: CYPE INGENIEROS, S.A.
- Format: FIEBDC-3/2002
- Zone géographique: Cameroun
- Devise: XAF
- Coûts indirects: 3.00 %
- Frais généraux: 13.00 %
- Bénéfice: 6.00 %
- TVA: 19.25 %

## T Équipements techniques

### TP Installations de distribution de l'eau

#### TPI Installation intérieure

**TPI030** U Vanne de passage.
Vanne à sphère en laiton nickelé à visser de 3/8".
Inclut: Implantation. Connexion de la vanne aux tubes. Contrôle de son bon fonctionnement.
Critère pour le métré: Nombre d'unités prévues, selon documentation graphique du Projet.
Critère pour le mémoire: On mesurera le nombre d'unités réellement exécutées selon les spécifications du Projet.

| Code | U | Désignation | Quantité | Prix | Montant |
|---|---|---|---|---|---|
| mt37sve010a | U | Vanne à sphère en laiton nickelé à visser de 3/8". (matériau) | 1.000 | 3544.87 | 3544.87 |
| mt37www010 | U | Matériel auxiliaire pour installations de plomberie. (matériau) | 1.000 | 1189.84 | 1189.84 |
| mo008 | h | Compagnon professionnel III/CP2 plombier. (main-d'œuvre) | 0.081 | 1899.84 | 153.89 |
| mo107 | h | Ouvrier professionnel II/OP plombier. (main-d'œuvre) | 0.081 | 1182.99 | 95.82 |
| % | % | Frais de chantier des unités d'ouvrage | 2 % | 4984.42 | 99.69 |
|  |  | Coûts directs |  |  | 5084.11 |
