# Tour pour fixation des antennes

- Propriété du fichier: CYPE INGENIEROS, S.A.
- Format: FIEBDC-3/2002
- Zone géographique: Cameroun
- Devise: XAF
- Coûts indirects: 3.00 %
- Frais généraux: 13.00 %
- Bénéfice: 6.00 %
- TVA: 19.25 %

## T Équipements techniques

### TT Installations de télécommunication

#### TTX Réseaux de câbles co-axiaux

**TTX040** U Tour pour fixation des antennes.
Tour pour fixation de 1 antenne, de 10,5 m de hauteur. Comprend le groupe de vents pour fixation de la tour, les ancrages et les accessoires nécessaires pour être correctement installée.
Inclut: Implantation. Montage.
Critère pour le métré: Nombre d'unités prévues, selon documentation graphique du Projet.
Critère pour le mémoire: On mesurera le nombre d'unités réellement exécutées selon les spécifications du Projet.

| Code | U | Désignation | Quantité | Prix | Montant |
|---|---|---|---|---|---|
| mt40saf010hm | U | Mât pour fixation d'antennes, en tube d'acier avec traitement anticorrosion, de 3 m de hauteur, 40 mm de diamètre et 1,5 mm d'épaisseur, assemblage par emboîtement. Comprend les accessoires. (matériau) | 1.000 | 21514.41 | 21514.41 |
| mt40saf020f | U | Tronçon supérieure pour tourelle de fixation d'antenne, de 2,5 m de hauteur et section triangulaire de 250 mm de côté, en tube d'acier de 20 mm de diamètre et treillis en acier de 7 mm de diamètre, avec traitement anticorrosion, union vissée. Comprend les accessoires. (matériau) | 1.000 | 117499.26 | 117499.26 |
| mt40saf020c | U | Tronçon intermédiaire pour tourelle de fixation d'antenne, de 2,5 m de hauteur et section triangulaire de 250 mm de côté, en tube d'acier de 20 mm de diamètre et treillis en acier de 7 mm de diamètre, avec traitement anticorrosion, union vissée. Comprend les accessoires. (matériau) | 1.000 | 126361.05 | 126361.05 |
| mt40saf020a | U | Tronçon inférieur pour tourelle de fixation d'antenne, de 2,5 m de hauteur et section triangulaire de 250 mm de côté, en tube d'acier de 20 mm de diamètre et treillis en acier de 7 mm de diamètre, avec traitement anticorrosion, union vissée. Comprend les accessoires. (matériau) | 1.000 | 126361.05 | 126361.05 |
| mt40saf021a | U | Plaque de base rigide, carrée, à souder ou visser, pour fixation d'un tronçon de section triangulaire via union vissée, y compris les accessoires de fixation. (matériau) | 1.000 | 34703.87 | 34703.87 |
| mt40saf040b | m | Câble en acier de 3 mm de diamètre, pour groupes de vent de fixation de tourelle. Comprend la plaque base, les ferrures et les tenseurs. (matériau) | 30.000 | 1363.99 | 40919.70 |
| mo001 | h | Compagnon professionnel III/CP2 installateur en télécommunications. (main-d'œuvre) | 6.736 | 1329.97 | 8958.68 |
| mo056 | h | Ouvrier professionnel II/OP installateur en télécommunications. (main-d'œuvre) | 6.736 | 827.59 | 5574.65 |
| % | % | Frais de chantier des unités d'ouvrage | 2 % | 481892.67 | 9637.85 |
|  |  | Coûts directs |  |  | 491530.52 |
