# Registre de surpression

- Propriété du fichier: CYPE INGENIEROS, S.A.
- Format: FIEBDC-3/2002
- Zone géographique: Cameroun
- Devise: XAF
- Coûts indirects: 3.00 %
- Frais généraux: 13.00 %
- Bénéfice: 6.00 %
- TVA: 19.25 %

## T Équipements techniques

### TV Climatisation et ventilation

#### TVA Distribution d'air

**TVA280** U Registre de surpression.
Registre de surpression pour extraction d'air et protection contre la pluie et l'entrée de feuilles et d'oiseaux dans les installations de ventilation, de 300x215 mm, cadre de tôle profilée d'acier galvanisé, lames de tôle profilée d'aluminium, axes des lames de laiton, articulations de PVC, joints des lames de mousse de polyester. Comprend les accessoires de montage et les éléments de fixation.
Inclut: Implantation. Fixation du registre. Connexion au conduit.
Critère pour le métré: Nombre d'unités prévues, selon documentation graphique du Projet.
Critère pour le mémoire: On mesurera le nombre d'unités réellement exécutées selon les spécifications du Projet.

| Code | U | Désignation | Quantité | Prix | Montant |
|---|---|---|---|---|---|
| mt42trx380aa1a | U | Registre de surpression pour extraction d'air et protection contre la pluie et l'entrée de feuilles et d'oiseaux dans les installations de ventilation, de 300x215 mm, cadre de tôle profilée d'acier galvanisé, lames de tôle profilée d'aluminium, axes des lames de laiton, articulations de PVC, joints des lames de mousse de polyester. (matériau) | 1.000 | 91232.94 | 91232.94 |
| mo005 | h | Compagnon professionnel III/CP2 installateur de climatisation. (main-d'œuvre) | 0.192 | 1819.81 | 349.40 |
| mo104 | h | Ouvrier professionnel II/OP installateur de climatisation. (main-d'œuvre) | 0.192 | 1133.30 | 217.59 |
| % | % | Frais de chantier des unités d'ouvrage | 2 % | 91799.93 | 1836.00 |
|  |  | Coûts directs |  |  | 93635.93 |
