# Transport des terres avec camion de 8 t des produits provenant de l'excavation de tout type de terrain sur le site

- Propriété du fichier: CYPE INGENIEROS, S.A.
- Format: FIEBDC-3/2002
- Zone géographique: Cameroun
- Devise: XAF
- Coûts indirects: 3.00 %
- Frais généraux: 13.00 %
- Bénéfice: 6.00 %
- TVA: 19.25 %

**ATT010** m³ Transport des terres avec camion de 8 t des produits provenant de l'excavation de tout type de terrain sur le site.
Transport des terres avec camion de 8 t des produits provenant de l'excavation de tout type de terrain sur le site.
Inclut: Transport des terres à l'intérieur du chantier.
Critère de métré de projet: Volume mesuré sur les sections théoriques des excavations, chacune d'elles étant augmentée par le coefficient de foisonnement correspondant, selon le type de terrain considéré.
Critère de mesure de l'ouvrage: On mesurera, y compris le foisonnement, le volume de terres réellement transporté selon les spécifications du Projet.
Critère d'évaluation économique: Le prix comprend le temps d'attente sur chantier pendant les opérations de charge, le trajet aller, le déchargement et le trajet retour, mais il ne comprend pas la charge sur site.

| Code | U | Désignation | Quantité | Prix | Montant |
|---|---|---|---|---|---|
| mq04cab010a | h | Camion à benne basculante de 8 t de charge, de 132 kW. (matériel) | 0.035 | 13134.36 | 459.70 |
| % | % | Frais de chantier des unités d'ouvrage | 2 % | 459.70 | 9.19 |
|  |  | Coûts directs |  |  | 468.89 |
