# Rebouchage imperméabilisant de trou de banche de entre 20 et 25 mm de diamètre intérieur pour le passage des tiges de coffrage

- Propriété du fichier: CYPE INGENIEROS, S.A.
- Format: FIEBDC-3/2002
- Zone géographique: Cameroun
- Coûts indirects: 3.00 %
- Frais généraux: 13.00 %
- Bénéfice: 6.00 %
- TVA: 19.25 %

**EEP120** U Rebouchage imperméabilisant de trou de banche de entre 20 et 25 mm de diamètre intérieur pour le passage des tiges de coffrage, dans mur en béton, avec cordon en polyéthylène expansé à cellules fermées, de section circulaire de 20 mm de diamètre, pour fond de joint; mastic élastomère monocomposant à base de polymères hybrides, de couleur gris, appliquée au pistolet du fond de joint vers l'extérieur; et revêtement postérieur avec du mortier modifié avec des polymères, de nivellement superficiel, avec une résistance à la compression à 28 jours supérieure ou égale à 25 N/mm², classe R2 selon NF EN 1504-3, appliqué à la truelle en couche mince.
Rebouchage imperméabilisant de trou de banche de entre 20 et 25 mm de diamètre intérieur pour le passage des tiges de coffrage, dans mur en béton, avec cordon en polyéthylène expansé à cellules fermées, de section circulaire de 20 mm de diamètre, pour fond de joint; mastic élastomère monocomposant à base de polymères hybrides, de couleur gris, appliquée au pistolet du fond de joint vers l'extérieur; et revêtement postérieur avec du mortier modifié avec des polymères, de nivellement superficiel, avec une résistance à la compression à 28 jours supérieure ou égale à 25 N/mm², classe R2 selon NF EN 1504-3, appliqué à la truelle en couche mince. Comprend l'extraction de la traversée de paroi, le nettoyage et la préparation de la surface.
Inclut: Extraction de la traversée de paroi. Nettoyage et préparation de la surface. Mise en place du fond du joint. Application du matériau de remplissage. Application du revêtement.
Critère de métré de projet: Nombre d'unités prévues, selon documentation graphique du Projet.
Critère de mesure de l'ouvrage: On mesurera le nombre d'unités réellement exécutées selon les spécifications du Projet.

| Code | U | Désignation | Quantité | Prix | Montant |
|---|---|---|---|---|---|
| mt15bas010d | m | Cordon en polyéthylène expansé à cellules fermées, de section circulaire de 20 mm de diamètre, pour le remplissage de fond de joint. (matériau) | 0.250 | 0.19 | 0.05 |
| mt15bas035a | U | Cartouche de mastic élastomère monocomposant à base de polymères hybrides, de couleur gris, de 600 ml, très adhérent, avec des propriétés élastiques élevées, résistant au vieillissement et aux rayons UV, dureté Shore A approchée de 25, allongement en rupture > 600%, selon NF EN ISO 11600. (matériau) | 0.026 | 10.14 | 0.26 |
| mt09reh090a | kg | Mortier modifié avec des polymères, de nivellement superficiel, pour application en couche mince, pour réparation non structurale du béton. (matériau) | 0.030 | 1.61 | 0.05 |
| mo070 | h | Ouvrier professionnel II/OP applicateur de produits imperméabilisants. (main-d'œuvre) | 0.042 | 1.08 | 0.05 |
| % | % | Coûts directs complémentaires | 2 % | 0.41 | 0.01 |
|  |  | Coûts directs |  |  | 0.42 |
