# Drainage des sols avec des nappes drainantes

- Propriété du fichier: CYPE Ingenieros S.A.
- Format: FIEBDC-3/2016
- Logiciel: Générateur de prix de la construction. CYPE Ingenieros, S.A.
- Date: 09/11/2024
- Zone géographique: Cameroun
- Devise: XAF
- Coûts indirects: 3 %
- Frais généraux: 13 %
- Bénéfice: 6 %
- TVA: 19.25 %

## E Enveloppe et finition extérieure

### EJ Étanchéité: drainages

#### EJS Sols

**EJS020** m² Drainage des sols avec des nappes drainantes.
Drainage des sols avec nappe drainante en polyéthylène, de 7 mm d'épaisseur, placée directement sur l'imperméabilisation.
Inclut: Découpe et préparation des nappes drainantes. Mise en place des nappes drainantes.
Critère pour le métré: Surface mesurée selon documentation graphique du Projet.
Critère pour le mémoire: On mesurera la surface réellement exécutée selon les spécifications du Projet.

| Code | U | Désignation | Quantité | Prix | Montant |
|---|---|---|---|---|---|
| mt15res330a | m² | Nappe drainante en polyéthylène, de 7 mm d'épaisseur, fournie en rouleaux de 20 m de longueur. (matériau) | 1.05 | 14781.27 | 15520.334 |
| mo029 | h | Compagnon professionnel III/CP2 poseur de membranes d'étanchéité. (main-d'œuvre) | 0.247 | 1770.99 | 437.435 |
| mo067 | h | Ouvrier professionnel II/OP poseur de membranes d'étanchéité. (main-d'œuvre) | 0.247 | 1135.46 | 280.459 |
| % | % | Frais de chantier des unités d'ouvrage | 2 % | 16238.228 | 324.765 |
|  |  | Coûts directs |  |  | 16562.993 |

Déchets:
- pose: mt15res330a Nappe drainante en polyéthylène, de 7 mm d'épaisseur, fournie en rouleaux de 20 m de longueur; facteur de déchet 0.032658

## Ressources

**mt15res330a** m² Nappe drainante en polyéthylène, de 7 mm d'épaisseur, fournie en rouleaux de 20 m de longueur
Données techniques: Coût énergétique 71.728 MJ; Émission de CO2 2.589 kg; Code CED 17 06 04; Masse de l'élément 0.5 kg; Volume 0.000833 m3
Déchets:
- emballage: re170203 Plastique. (composant de déchet); quantité 0.033 kg; Code CED 17 02 03; Masse de l'élément 1 kg; Volume 0.001667 m3
