# Crépi de ciment

- Propriété du fichier: CYPE INGENIEROS, S.A.
- Format: FIEBDC-3/2002
- Zone géographique: Cameroun
- Coûts indirects: 3.00 %
- Frais généraux: 13.00 %
- Bénéfice: 6.00 %
- TVA: 19.25 %

**ENC020** m² Crépi de ciment, à vue, appliqué sur un parement vertical extérieur, finition superficielle rugueuse, avec du mortier de ciment M-5, mise en place préalable d'une maille anti-alcalin dans les changements de matériau et en rive de plancher.
Réalisation d'un revêtement continu de mortier de ciment M-5, à vue, de 15 mm d'épaisseur, appliqué sur un parement vertical extérieur finition superficielle rugueuse, pour servir de base à un futur revêtement. Comprend mise en place d'une maille en fibre de verre anti-alcalin pour le renfort des rencontres entre matériaux différents et en rive de plancher, sur 20% de la surface du parement, la réalisation des joints, des coins, guides séparées au plus de trois mètres, arêtes, mouchettes, jambages, linteaux, les arrêts aux rencontres avec les parements, les revêtements ou les autres éléments placés sur sa surface.
Inclut: Placement de la maille entre différents matériaux et en rive de plancher. Détails de plans de travail. Réalisation des guides. Application du mortier. Réalisation des joints et des rencontres. Finition superficielle. Séchage du mortier.
Critère de métré de projet: Surface mesurée selon documentation graphique du Projet, sans déduire les ouvertures inférieures à 4 m² et en déduisant, dans les ouvertures de surface supérieure à 4 m², l'excès sur les 4 m².
Critère de mesure de l'ouvrage: On mesurera la surface réellement exécutée selon les spécifications du Projet, en déduisant, dans les ouvertures de surface supérieure à 4 m², l'excès sur les 4 m².

| Code | U | Désignation | Quantité | Prix | Montant |
|---|---|---|---|---|---|
| mt09mor010c | m³ | Mortier de ciment CEM II/B-P 32,5 N type M-5, confectionné sur site avec 250 kg/m³ de ciment et une proportion en volume 1/6. (matériau) | 0.015 | 114.26 | 1.71 |
| mt09var030a | m² | Maille en fibre de verre tissée, avec imprégnation en PVC, de 10x10 mm de ouverture de maille, anti-alcalin, de 115 à 125 g/m² et 500 µ d'épaisseur, pour armer des ravalements traditionnels, crépis et mortiers. (matériau) | 0.210 | 1.54 | 0.32 |
| mo020 | h | Compagnon professionnel III/CP2 construction. (main-d'œuvre) | 0.546 | 1.71 | 0.93 |
| mo113 | h | Ouvrier d'exécution I/OE1 construction. (main-d'œuvre) | 0.280 | 1.04 | 0.29 |
| % | % | Coûts directs complémentaires | 2 % | 3.25 | 0.07 |
|  |  | Coûts directs |  |  | 3.32 |
