# Réparation de la couverture en tuiles d'une toiture inclinée

- Propriété du fichier: CYPE Ingenieros S.A.
- Format: FIEBDC-3/2016
- Logiciel: Générateur de prix de la construction. CYPE Ingenieros, S.A.
- Date: 09/11/2024
- Zone géographique: Cameroun
- Devise: XAF
- Coûts indirects: 3 %
- Frais généraux: 13 %
- Bénéfice: 6 %
- TVA: 19.25 %

## E Enveloppe et finition extérieure

### EU Couvertures de toitures inclinées

#### EUR Réparations et renforts

**EUR010** m² Réparation de la couverture en tuiles d'une toiture inclinée.
Réparation de la couverture en tuiles d'une toiture inclinée, en retirant les tuiles détériorées et en recouvrant avec tuiles canal en terre cuite, finition avec engobe couleur rouge, 40,8x15x11,6 cm, fixées avec mousse de polyuréthane; et chargement des décombres dans le camion ou la benne.
Inclut: Enlèvement des tuiles endommagées. Nettoyage et préparation de la surface. Fixation des tuiles avec mousse. Retrait et stockage du matériau démonté. Chargement des décombres dans le camion ou la benne.
Critère pour le métré: Surface mesurée selon documentation graphique du Projet.
Critère pour le mémoire: On mesurera la surface réellement exécutée selon les spécifications du Projet.

| Code | U | Désignation | Quantité | Prix | Montant |
|---|---|---|---|---|---|
| mt13tac050a | U | Tuile canal en terre cuite, finition avec engobe couleur rouge, 40,8x15x11,6 cm, selon NF EN 1304. (matériau) | 10 | 750.19 | 7501.900 |
| mt13blw110a | U | Aérosol de 750 cm³ de mousse de polyuréthane, de 22,5 kg/m³ de densité, 140% d'expansion, 18 N/cm² de résistance à la traction et 20 N/cm² de résistance à la flexion, conductivité thermique 0,04 W/(mK), stable de -40°C à 100°C; à appliquer au pistolet; selon NF EN 13165. (matériau) | 0.125 | 6116.96 | 764.620 |
| mt13blw104 | U | Crochet pour fixation des tuiles au liteau. (matériau) | 5 | 42.49 | 212.450 |
| mo020 | h | Compagnon professionnel III/CP2 construction. (main-d'œuvre) | 0.498 | 1770.99 | 881.953 |
| mo113 | h | Ouvrier d'exécution I/OE1 construction. (main-d'œuvre) | 0.249 | 1092.56 | 272.047 |
| % | % | Frais de chantier des unités d'ouvrage | 2 % | 9632.970 | 192.659 |
|  |  | Coûts directs |  |  | 9825.629 |

Déchets:
- pose: mt13tac050a Tuile canal en terre cuite, finition avec engobe couleur rouge, 40,8x15x11,6 cm, selon NF EN 1304; facteur de déchet 0.0578
- pose: mt13blw110a; facteur de déchet 0.024
- pose: mt13blw104 Crochet pour fixation des tuiles au liteau; facteur de déchet 0.005

## Ressources

**mt13tac050a** U Tuile canal en terre cuite, finition avec engobe couleur rouge, 40,8x15x11,6 cm, selon NF EN 1304
Données techniques: Coût énergétique 5.610 MJ; Émission de CO2 0.274 kg; Code CED 17 01 03; Masse de l'élément 1.35 kg; Volume 0.00108 m3
Déchets:
- emballage: re170201 Bois. (composant de déchet); quantité 0.003 kg; Code CED 17 02 01; Masse de l'élément 1 kg; Volume 0.000909 m3
- emballage: re170203 Plastique. (composant de déchet); quantité 0.002 kg; Code CED 17 02 03; Masse de l'élément 1 kg; Volume 0.001667 m3

**mt13blw110a** U Aérosol de 750 cm³ de mousse de polyuréthane
Données techniques: Coût énergétique 4.178 MJ; Émission de CO2 0.208 kg; Code CED 17 06 04; Masse de l'élément 0.01875 kg; Volume 0.000031 m3
Déchets:
- emballage: re150104 Emballages métalliques. (composant de déchet); quantité 0.15 kg; Code CED 15 01 04; Masse de l'élément 1 kg; Volume 0.001667 m3

**mt13blw104** U Crochet pour fixation des tuiles au liteau
Données techniques: Coût énergétique 0.040 MJ; Émission de CO2 0.003 kg; Code CED 17 04 05; Masse de l'élément 0.004 kg; Volume 0.000002 m3
Déchets:
- emballage: re150101 Emballages en papier et en carton. (composant de déchet); quantité 0.001 kg; Code CED 15 01 01; Masse de l'élément 1 kg; Volume 0.001333 m3
