# Isolation thermique des chapes flottantes, avec des dalles à plots en polystyrène

- Propriété du fichier: CYPE Ingenieros S.A.
- Format: FIEBDC-3/2016
- Logiciel: Générateur de prix de la construction. CYPE Ingenieros, S.A.
- Date: 09/11/2024
- Zone géographique: Cameroun
- Devise: XAF
- Coûts indirects: 3 %
- Frais généraux: 13 %
- Bénéfice: 6 %
- TVA: 19.25 %

## F Aménagements et finitions

### FI Isolations intérieures

#### FIH Chapes flottantes

**FIH040** m² Isolation thermique des chapes flottantes, avec des dalles à plots en polystyrène.
Isolation thermique des chapes flottantes constituée de, dalle à plots, en polystyrène expansé (EPS), 75,5x106 cm.
Inclut: Nettoyage et préparation de la surface support. Implantation et découpe de l'isolant. Mise en place de l'isolant et de ses composants.
Critère pour le métré: Surface mesurée selon documentation graphique du Projet.
Critère pour le mémoire: On mesurera la surface réellement exécutée selon les spécifications du Projet.

| Code | U | Désignation | Quantité | Prix | Montant |
|---|---|---|---|---|---|
| mt17sch010a | m² | Dalle à plots, en polystyrène expansé (EPS), 75,5x106 cm, pour tube de 16 mm de diamètre, pas de pose multiple de 7,5 cm, liaison entre plaques par rainures et languettes, adaptée pour les chapes en mortier de ciment conventionnel. (matériau) | 1 | 16158 | 16158.000 |
| mo054 | h | Compagnon professionnel III/CP2 poseur d'isolants rigides ou flexibles. (main-d'œuvre) | 0.05 | 1819.81 | 90.991 |
| mo101 | h | Ouvrier professionnel II/OP poseur d'isolants rigides ou flexibles. (main-d'œuvre) | 0.05 | 1135.46 | 56.773 |
| % | % | Frais de chantier des unités d'ouvrage | 2 % | 16305.764 | 326.115 |
|  |  | Coûts directs |  |  | 16631.879 |

Déchets:
- pose: mt17sch010a; facteur de déchet 0.024

## Ressources

**mt17sch010a** m² Dalle à plots, en polystyrène expansé (EPS)
Données techniques: Coût énergétique 66.746 MJ; Émission de CO2 2.330 kg; Code CED 17 06 04; Masse de l'élément 0.69 kg; Volume 0.00115 m3
Déchets:
- emballage: re170203 Plastique. (composant de déchet); quantité 0.034 kg; Code CED 17 02 03; Masse de l'élément 1 kg; Volume 0.001667 m3
