# Profil pour joint de rupture

- Propriété du fichier: CYPE Ingenieros S.A.
- Format: FIEBDC-3/2016
- Logiciel: Générateur de prix de la construction. CYPE Ingenieros, S.A.
- Date: 04/04/2024
- Zone géographique: Cameroun
- Devise: XAF
- Coûts indirects: 3 %
- Frais généraux: 13 %
- Bénéfice: 6 %
- TVA: 19.25 %

## F Aménagements et finitions

### FS Revêtements de sols

#### FSC Céramique

**FSC050** m Profil pour joint de rupture.
Profilé pour joints structuraux, en aluminium, de 8 mm de hauteur, avec joint d'absorption de mouvements en caoutchouc synthétique, de 20 mm de largeur, couleur grise RAL 7030, et perforations trapézoïdales pour sa fixation.
Inclut: Implantation des pièces selon leur longueur. Découpe des pièces. Fixation des pièces.
Critère pour le métré: Longueur mesurée selon documentation graphique du Projet.
Critère pour le mémoire: On mesurera la longueur réellement exécutée selon les spécifications du Projet.

| Code | U | Désignation | Quantité | Prix | Montant |
|---|---|---|---|---|---|
| mt18jrs400daak3 | m | Profilé pour joints structuraux, en aluminium, de 8 mm de hauteur, avec joint d'absorption de mouvements en caoutchouc synthétique, de 20 mm de largeur, couleur grise RAL 7030, et perforations trapézoïdales pour sa fixation, fourni en barres de 2,5 m de longueur. (matériau) | 1.05 | 19358.84 | 20326.782 |
| mo023 | h | Compagnon professionnel III/CP2 carreleur en revêtements de sols. (main-d'œuvre) | 0.203 | 1727.44 | 350.670 |
| % | % | Frais de chantier des unités d'ouvrage | 2 % | 20677.452 | 413.549 |
|  |  | Coûts directs |  |  | 21091.001 |

Déchets:
- pose: mt18jrs400daak3; facteur de déchet 0.024

## Ressources

**mt18jrs400daak3** m Profilé pour joints structuraux
Données techniques: Coût énergétique 19.807 MJ; Émission de CO2 1.439 kg; Code CED 17 04 02; Masse de l'élément 0.17 kg; Volume 0.000113 m3
Déchets:
- emballage: re170203 Plastique. (composant de déchet); quantité 0.008 kg; Code CED 17 02 03; Masse de l'élément 1 kg; Volume 0.001667 m3
