# Plinthe en acier inoxydable

- Propriété du fichier: CYPE Ingenieros S.A.
- Format: FIEBDC-3/2016
- Logiciel: Générateur de prix de la construction. CYPE Ingenieros, S.A.
- Date: 09/11/2024
- Zone géographique: Cameroun
- Devise: XAF
- Coûts indirects: 3 %
- Frais généraux: 13 %
- Bénéfice: 6 %
- TVA: 19.25 %

## F Aménagements et finitions

### FS Revêtements de sols

#### FSK Plinthes métalliques

**FSK010** m Plinthe en acier inoxydable.
Plinthe en acier inoxydable AISI 304, finition brossée, de 60 mm de hauteur. POSE: avec un adhésif.
Inclut: Nettoyage et préparation de la surface support. Implantation. Découpe de la plinthe. Mise en place et fixation de la plinthe. Résolution des coins et des rencontres. Nettoyage final.
Critère pour le métré: Longueur mesurée selon documentation graphique du Projet, sans inclure les largeurs de passage. Le métré par casses et découpes n'a pas été augmenté, puisque 5% de pièces de plus ont été considérées dans la décomposition.
Critère pour le mémoire: On mesurera la longueur réellement exécutée selon les spécifications du Projet.

| Code | U | Désignation | Quantité | Prix | Montant |
|---|---|---|---|---|---|
| mt47adc110a | kg | Adhésif spécial de polyuréthane bicomposant. (matériau) | 0.06 | 3965.3 | 237.918 |
| mt18rpp020a | m | Plinthe en acier inoxydable AISI 304, finition brossée, de 60 mm de hauteur, y compris pièces pour unions, résolution des angles et terminaisons. (matériau) | 1.05 | 24438.42 | 25660.341 |
| mo023 | h | Compagnon professionnel III/CP2 carreleur en revêtements de sols. (main-d'œuvre) | 0.162 | 1770.99 | 286.900 |
| % | % | Frais de chantier des unités d'ouvrage | 2 % | 26185.159 | 523.703 |
|  |  | Coûts directs |  |  | 26708.862 |

Déchets:
- pose: mt47adc110a Adhésif spécial de polyuréthane bicomposant; facteur de déchet 0.038685
- pose: mt18rpp020a; facteur de déchet 0.0045

## Ressources

**mt47adc110a** kg Adhésif spécial de polyuréthane bicomposant
Données techniques: Coût énergétique 144.471 MJ; Émission de CO2 7.014 kg; Code CED 17 09 04; Masse de l'élément 1 kg; Volume 0.000667 m3
Déchets:
- emballage: re170203 Plastique. (composant de déchet); quantité 0.003 kg; Code CED 17 02 03; Masse de l'élément 1 kg; Volume 0.001667 m3

**mt18rpp020a** m Plinthe en acier inoxydable AISI 304
Données techniques: Coût énergétique 260.304 MJ; Émission de CO2 38.188 kg; Code CED 17 04 05; Masse de l'élément 5.45 kg; Volume 0.002595 m3
Déchets:
- emballage: re170203 Plastique; quantité 0.008 kg
