# Coulis de ciment injecté sous pression, dans la fondation en maçonnerie à sec, avec des graviers ou des gravats, pour la reprise en sous-oeuvre de la fondation

- Propriété du fichier: CYPE Ingenieros S.A.
- Format: FIEBDC-3/2016
- Logiciel: Générateur de prix de la construction. CYPE Ingenieros, S.A.
- Date: 02/11/2025
- Zone géographique: Cameroun
- Devise: XAF
- Coûts indirects: 3 %
- Frais généraux: 13 %
- Bénéfice: 6 %
- TVA: 19.25 %

## G Structure et gros oeuvre

### GA Transformations et réparations

#### GAO Reprises en sous-oeuvre

**GAO080** m³ Coulis de ciment injecté sous pression, dans la fondation en maçonnerie à sec, avec des graviers ou des gravats, pour la reprise en sous-oeuvre de la fondation
Coulis de ciment à base d'eau et mortier sec de retrait compensé, injecté sous pression à travers les trous existants dans la fondation en maçonnerie à sec, avec des graviers ou des gravats, en augmentant sa capacité portante, en reprise en sous-oeuvre de fondation.
Inclut: Préparation du coulis. Injection à pression du coulis de ciment. Récupération des matériaux excédants et chargement manuel dans la benne.
Critère pour le métré: Volume moyen sur les sections théoriques de l'excavation, selon documentation graphique du Projet.
Critère pour le mémoire: On mesurera le volume théorique exécuté selon les spécifications du Projet, sans inclure les augmentations par excès d'excavation non autorisés.

| Code | U | Désignation | Quantité | Prix | Montant |
|---|---|---|---|---|---|
| mt08aaa010a | m³ | Eau. (matériau) | 0.5 | 1094.14 | 547.070 |
| mt09reh360e | kg | Mortier sec de retrait compensé, composé de ciment et additifs spéciaux, exempt de chlorures, pour usage général, pour injections de consolidation, dans des murs en maçonnerie, selon NF EN 1504-5. (matériau) | 1428.6 | 693.39 | 990576.954 |
| mq03mpi040 | h | Équipement pour injections de lait de ciment, avec pompe à pression et chariot de perforation pour perceuses. (matériel) | 0.58 | 219586.07 | 127359.921 |
| mo042 | h | Compagnon professionnel III/CP2 du béton. (main-d'œuvre) | 1.353 | 1923.84 | 2602.956 |
| mo089 | h | Ouvrier professionnel II/OP du béton. (main-d'œuvre) | 1.353 | 1232.69 | 1667.830 |
| % | % | Frais de chantier des unités d'ouvrage | 2 % | 1122754.731 | 22455.095 |
|  |  | Coûts directs |  |  | 1145209.826 |

Déchets:
- pose: mt09reh360e; facteur de déchet 0.0063

## Ressources

**mt08aaa010a** m³ Eau
Données techniques: Coût énergétique 60.000 MJ; Émission de CO2 30.000 kg

**mt09reh360e** kg Mortier sec de retrait compensé
Données techniques: Coût énergétique 7.207 MJ; Émission de CO2 0.454 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3
