# Fermette, en bois scié

- Propriété du fichier: CYPE Ingenieros S.A.
- Format: FIEBDC-3/2016
- Logiciel: Générateur de prix de la construction. CYPE Ingenieros, S.A.
- Date: 04/04/2024
- Zone géographique: Cameroun
- Devise: XAF
- Coûts indirects: 3 %
- Frais généraux: 13 %
- Bénéfice: 6 %
- TVA: 19.25 %

## G Structure et gros oeuvre

### GC Charpentes et couvertures autoportantes

#### GCB Charpentes bois

**GCB010** U Fermette, en bois scié.
Fermette de 6 m de portée, pente 30%, montée sur le chantier avec entrait, poinçon et arbalétriers de bois scié de pin, de 70x70 mm de section, avec finition brossée; connexions avec ferrures en acier galvanisé type DX51D+Z275N et vis à tôle en acier zingué, pour assemblage de structures en bois; séparation entre fermes jusqu'à 5 m.
Inclut: Implantation et marquage des axes d'appui en tête d'un mur ou d'un poteau. Préparation de la surface d'appui. Implantation et découpe des planches. Montage de la ferme. Mise en place et fixation provisoire de la ferme. Aplomb et nivellement. Connexion de la ferme et de sa base d'appui.
Critère pour le métré: Nombre d'unités prévues, comprenant dans son ensemble tous les éléments qui les forment, selon documentation graphique du Projet.
Critère pour le mémoire: On mesurera le nombre d'unités réellement exécutées selon les spécifications du Projet. Tous les éléments intégrants de la structure signalés dans les plans et les détails du projet seront considérés comme inclus.

| Code | U | Désignation | Quantité | Prix | Montant |
|---|---|---|---|---|---|
| mt07mee101ad | m³ | Bois scié de pin pour fermes traditionnelles, de jusqu'à 5 m de longueur, de 70x70 mm de section, avec finition brossée. (matériau) | 0.065 | 443017.32 | 28796.126 |
| mt07emr511a | kg | Ferrures en acier galvanisé type DX51D+Z275N et vis à tôle en acier zingué, pour assemblage de structures en bois, pour les classes de service 1 et 2 selon NF EN 1995-1-1. (matériau) | 0.2 | 9235.22 | 1847.044 |
| mq07gte010b | h | Grue autopropulsée à bras télescopique avec une capacité d'élévation de 20 t et 20 m de hauteur maximale de travail. (matériel) | 0.426 | 30779.08 | 13111.888 |
| mo048 | h | Compagnon professionnel III/CP2 charpentier bois. (main-d'œuvre) | 1.848 | 1797.7 | 3322.150 |
| mo095 | h | Ouvrier professionnel II/OP charpentier bois. (main-d'œuvre) | 0.648 | 1151.8 | 746.366 |
| % | % | Frais de chantier des unités d'ouvrage | 2 % | 47823.574 | 956.471 |
|  |  | Coûts directs |  |  | 48780.045 |

Déchets:
- pose: mt07mee101ad Bois scié de pin pour fermes traditionnelles, de jusqu'à 5 m de longueur, de 70x70 mm de section, avec finition brossée; facteur de déchet 0.0015
- pose: mt07emr511a; facteur de déchet 0.0045

## Ressources

**mt07mee101ad** m³ Bois scié de pin pour fermes traditionnelles, de jusqu'à 5 m de longueur, de 70x70 mm de section, avec finition brossée
Données techniques: Coût énergétique 17005.075 MJ; Émission de CO2 -501.408 kg; Code CED 17 02 01; Masse de l'élément 380 kg; Volume 0.345455 m3
Déchets:
- emballage: re170203 Plastique. (composant de déchet); quantité 0.04 kg; Code CED 17 02 03; Masse de l'élément 1 kg; Volume 0.001667 m3

**mt07emr511a** kg Ferrures en acier galvanisé type DX51D+Z275N et vis à tôle en acier zingué
Données techniques: Coût énergétique 25.100 MJ; Émission de CO2 2.560 kg; Code CED 17 04 05; Masse de l'élément 1 kg; Volume 0.000476 m3
